# Actuacions puntuals de seguretat i drenatge a la carretera T-4233 de Bonastre a Albinyana

- Propietat de l'arxiu: RIB Spain
- Format: FIEBDC-3/2020
- Programa: Presto 22.03
- Data: 17/03/2026
- Tipus: pressupost
- Data dels preus: 16/01/2026
- Costos indirectes: 10 %
- Despeses generals: 13 %
- Benefici industrial: 6 %
- IVA: 21 %
Import: 790109.14

## 01 DEMOLICIONS I ENDERROCS (23/07/1998)
Import: 3088.17

**E0334** m Tall serra disc paviment mescles bituminoses, formigó o panot, fins 25 cm (10/07/2006)
994 m × 1.9 (2.09 amb costos indirectes) = 2077.46
Tall amb serra de disc de paviment de mescles bituminoses, formigó o panot, fins a una fondària de 25 cm.

| Codi | Ut | Descripció | Rendiment | Preu | Import |
|---|---|---|---|---|---|
| O0101 | h | Cap de colla (mà d'obra) | 0.01 | 26.37 | 0.26 |
| O0110 | h | Peó (mà d'obra) | 0.05 | 20.75 | 1.04 |
| M0334 | h | Serra de disc (maquinària; 10/07/2006) | 0.05 | 12 | 0.60 |
|  |  | Total |  |  | 1.9 |

| Amidament | Uts. | Llarg | Parcial |
|---|---|---|---|
| Nova cuneta transitable |  | 545 | 545.00 |
| Conversió pas salvacunetes a gual | 19 | 6 | 114.00 |
| Nous trams de cuneta transició dels guals i ODs | 23 | 5 | 115.00 |
| Nova cuneta transitable cuneta entubada 0+810 a 0+830 |  | 20 | 20.00 |
| Recuperar secció varis trams |  | 140 | 140.00 |
| Cèrcol barana | 60 |  | 60.00 |
| Subtotal |  |  | 994.00 |
| Total |  |  | 994 |

**E0213** m2 Demolició paviment de mescla bituminosa, mitjans mecànics, fondària 25 cm (23/07/1998)
28 m2 × 4.2 (4.62 amb costos indirectes) = 129.36
Demolició de paviment de mescla bituminosa,amb mitjans mecànics, fins a una profunditat de 25 cm., inclòs transport dels materials de runa a l'abocador, cànon i condicionament del mateix.

| Codi | Ut | Descripció | Rendiment | Preu | Import |
|---|---|---|---|---|---|
| O0110 | h | Peó | 0.02 | 20.75 | 0.42 |
| M0201 | h | Compressor aire gasoil 13,3 m³/h (maquinària) | 0.008 | 21.09 | 0.17 |
| M0204 | h | Pala carregadora pneumàtics (maquinària) | 0.01 | 58.27 | 0.58 |
| M0207B | h | Retroexcavadora 100 hp equipada amb martell trencadora (maquinària) | 0.01 | 68.89 | 0.69 |
| M0212B | h | Camió de trabuc 16 m³ (maquinària) | 0.012 | 45.4 | 0.54 |
| P1613 | u | Cànon d'abocador (23/07/1998) | 1.2 | 1.5 | 1.80 |
|  |  | Total |  |  | 4.2 |

| Amidament | Llarg | Ample | Parcial |
|---|---|---|---|
| Recuperar secció varis trams | 140 | 0.2 | 28.00 |
| Total |  |  | 28 |

**E0208** m3 Enderroc estructures formigó en massa, inclòs transport a abocador (23/07/1998)
9.8 m3 × 34.3 (37.73 amb costos indirectes) = 369.75
Enderroc d'estructures de formigó en massa, inclòs transport a l'abocador, cànon i condicionament del mateix.

| Codi | Ut | Descripció | Rendiment | Preu | Import |
|---|---|---|---|---|---|
| O0102 | h | Oficial 1ª (mà d'obra) | 0.08 | 24.9 | 1.99 |
| O0110 | h | Peó | 0.4 | 20.75 | 8.30 |
| M0207B | h | Retroexcavadora 100 hp equipada amb martell trencadora | 0.24 | 68.89 | 16.53 |
| M0212B | h | Camió de trabuc 16 m³ | 0.125 | 45.4 | 5.68 |
| P1613 | u | Cànon d'abocador | 1.2 | 1.5 | 1.80 |
|  |  | Total |  |  | 34.3 |

| Amidament | Uts. | Llarg | Ample | Alt | Parcial |
|---|---|---|---|---|---|
| Arquetes | 5 | 1 |  |  | 5.00 |
| Illeta accés parc aquàtic |  | 8 | 0.5 | 0.3 | 1.20 |
| Cèrcol barana |  | 60 | 0.3 | 0.2 | 3.60 |
| Subtotal |  |  |  |  | 9.80 |
| Total |  |  |  |  | 9.8 |

**E02111** m2 Demolició de cuneta de formigó, transport abocador (23/07/1998)
60 m2 × 5.42 (5.96 amb costos indirectes) = 357.60
Demolició de cuneta revestida de formigó de qualsevol tipus i gruix, inclòs cànon i transport dels materials de runa a l'abocador.

| Codi | Ut | Descripció | Rendiment | Preu | Import |
|---|---|---|---|---|---|
| O0110 | h | Peó | 0.05 | 20.75 | 1.04 |
| M0207B | h | Retroexcavadora 100 hp equipada amb martell trencadora | 0.015 | 68.89 | 1.03 |
| M0212B | h | Camió de trabuc 16 m³ | 0.015 | 45.4 | 0.68 |
| M0204 | h | Pala carregadora pneumàtics | 0.015 | 58.27 | 0.87 |
| P1613 | u | Cànon d'abocador | 1.2 | 1.5 | 1.80 |
|  |  | Total |  |  | 5.42 |

| Amidament | Llarg | Ample | Parcial |
|---|---|---|---|
| Tram cuneta entubada | 35 | 1.2 | 42.00 |
| Demolició tram 1+430ME | 20 | 0.9 | 18.00 |
| Subtotal |  |  | 60.00 |
| Total |  |  | 60 |

**E02110** m2 Demolició de paviment de formigó, transport abocador (23/07/1998)
25 m2 × 5.6 (6.16 amb costos indirectes) = 154.00
Demolició de paviment de formigó, inclòs transport dels materials de runa a l'abocador, cànon i condicionament del mateix.

| Codi | Ut | Descripció | Rendiment | Preu | Import |
|---|---|---|---|---|---|
| O0110 | h | Peó | 0.05 | 20.75 | 1.04 |
| M0207B | h | Retroexcavadora 100 hp equipada amb martell trencadora | 0.016 | 68.89 | 1.10 |
| M0212B | h | Camió de trabuc 16 m³ | 0.016 | 45.4 | 0.73 |
| M0204 | h | Pala carregadora pneumàtics | 0.016 | 58.27 | 0.93 |
| P1613 | u | Cànon d'abocador | 1.2 | 1.5 | 1.80 |
|  |  | Total |  |  | 5.6 |

| Amidament | Uts. | Parcial |
|---|---|---|
| Gual | 25 | 25.00 |
| Total |  | 25 |

## 02 MOVIMENT DE TERRES (07/12/1994)
Import: 26807.67

**E03132** m2 Esbrossada i tala de vegetació en qualsevol tipus de terreny (23/07/1998)
10046 m2 × 0.46 (0.51 amb costos indirectes) = 5123.46
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| O0101 | h | Cap de colla | 0.001 | 26.37 | 0.03 |
| O0110 | h | Peó | 0.004 | 20.75 | 0.08 |
| M0207 | h | Retroexcavadora 100 hp (maquinària) | 0.001 | 59.41 | 0.06 |
| M0350 | h | Motoserra 6,4 kW (maquinària; 13/11/2019) | 0.003 | 6.96 | 0.02 |
| M0355 | h | Trituradora forestal rotor polser (maquinària) | 0.002 | 62 | 0.12 |
| P1613 | u | Cànon d'abocador | 0.1 | 1.5 | 0.15 |
|  |  | Total |  |  | 0.46 |

| Amidament | Uts. | Llarg | Ample | Parcial |
|---|---|---|---|---|
| Camí sencer (1m a cada costat) | 2 | 5023 | 1 | 10046.00 |
| Total |  |  |  | 10046 |

**E0305** m3 Excavació rases, pous o fonaments, mitjans mecànics, càrrega i transport
171 m3 × 11.67 (12.84 amb costos indirectes) = 2195.64
Excavació en rases, pous o fonaments en qualsevol tipus de terreny, amb mitjans mecànics, incloses part proporcional en roca i tall prèvi en talussos, càrrega i transport a l'interior de l'obra o abocador controlat, inclòs cànon d'abocament i manteniment de l'abocador

| Codi | Ut | Descripció | Rendiment | Preu | Import |
|---|---|---|---|---|---|
| O0101 | h | Cap de colla | 0.0168 | 26.37 | 0.44 |
| O0110 | h | Peó | 0.1341 | 20.75 | 2.78 |
| M0207B | h | Retroexcavadora 100 hp equipada amb martell trencadora | 0.02 | 68.89 | 1.38 |
| M0207 | h | Retroexcavadora 100 hp | 0.0471 | 59.41 | 2.80 |
| M0212B | h | Camió de trabuc 16 m³ | 0.0941 | 45.4 | 4.27 |
|  |  | Total |  |  | 11.67 |

| Amidament | Uts. | Llarg | Ample | Alt | Parcial |
|---|---|---|---|---|---|
| Recuperar secció varis trams |  | 140 | 1 | 0.4 | 56.00 |
| Accesos a pavimentar | 14 | 5 | 5 | 0.2 | 70.00 |
| Acondcionament zona mirador |  | 30 | 5 | 0.3 | 45.00 |
| Total |  |  |  |  | 171 |

**E0303** m3 Excavació en desmunt en qualsevol tipus de terreny, càrrega i transport
1420 m3 × 9.88 (10.87 amb costos indirectes) = 15435.40
Excavació en desmunt en qualsevol tipus de terreny, incloses parts proporcionals de roca, amb mitjans mecànics, amb càrrega i transport a l'interior d'obra o abocador controlat, inclòs canon d'abocament i manteniment de l'abocador.

| Codi | Ut | Descripció | Rendiment | Preu | Import |
|---|---|---|---|---|---|
| O0101 | h | Cap de colla | 0.0146 | 26.37 | 0.39 |
| O0110 | h | Peó | 0.0583 | 20.75 | 1.21 |
| M0203B | h | Excavadora giratòria sobre pneumàtics o cadenes fins a 20 t. equipada amb martell trencador (maquinària) | 0.0333 | 110 | 3.66 |
| M0203A | h | Excavadora giratòria sobre pneumàtics o cadenes fins a 20 t.. (maquinària) | 0.025 | 94 | 2.35 |
| M0212B | h | Camió de trabuc 16 m³ | 0.05 | 45.4 | 2.27 |
|  |  | Total |  |  | 9.88 |

| Amidament | Uts. | Llarg | Ample | Alt | Parcial |
|---|---|---|---|---|---|
| Reperfilat talus accés parc aquàtic | 1 | 25 | 2 | 2 | 100.00 |
| Reperfilat talús 1+410 a 1+480ME | 1 | 70 | 2 | 3 | 420.00 |
| Reperfilat talús 1+780 a 1+840ME | 1 | 60 | 2 | 3 | 360.00 |
| Reperfilat talús 2+640 a 2+730ME | 1 | 90 | 2 | 3 | 540.00 |
| Subtotal |  |  |  |  | 1420.00 |
| Total |  |  |  |  | 1420 |

**E0344** m2 Repàs i piconatge de la base del terraplè i del fons de la caixa
640 m2 × 1.52 (1.67 amb costos indirectes) = 1068.80
Repàs i piconatge de la base del terraplens i dels fons de caixa amb mitjans mecànics i compactació amb base l'assaig de referència.

| Codi | Ut | Descripció | Rendiment | Preu | Import |
|---|---|---|---|---|---|
| O0110 | h | Peó | 0.01 | 20.75 | 0.21 |
| M0208 | h | Motoanivelladora (maquinària) | 0.01 | 73.35 | 0.73 |
| M0210B | h | Corró vibratori autop. 12 a 14 t (maquinària) | 0.01 | 57.5 | 0.58 |
|  |  | Total |  |  | 1.52 |

| Amidament | Uts. | Llarg | Ample | Parcial |
|---|---|---|---|---|
| Recuperar secció varis trams |  | 140 | 1 | 140.00 |
| Accesos a pavimentar | 14 | 5 | 5 | 350.00 |
| Acondcionament zona mirador |  | 30 | 5 | 150.00 |
| Subtotal |  |  |  | 640.00 |
| Total |  |  |  | 640 |

**E0333** m2 Reperfilat de talussos
735 m2 × 1.61 (1.77 amb costos indirectes) = 1300.95
Reperfilat de talús, carrega i transport de terres sobrants a abocador, amidat sobre perfil

| Codi | Ut | Descripció | Rendiment | Preu | Import |
|---|---|---|---|---|---|
| O0110 | h | Peó | 0.012 | 20.75 | 0.25 |
| M0203A | h | Excavadora giratòria sobre pneumàtics o cadenes fins a 20 t.. | 0.012 | 94 | 1.13 |
| M0212B | h | Camió de trabuc 16 m³ | 0.005 | 45.4 | 0.23 |
|  |  | Total |  |  | 1.61 |

| Amidament | Llarg | Alt | Parcial |
|---|---|---|---|
| Reperfilat talus accés parc aquàtic | 25 | 3 | 75.00 |
| Reperfilat talús 1+410 a 1+480ME | 70 | 3 | 210.00 |
| Reperfilat talús 1+780 a 1+840ME | 60 | 3 | 180.00 |
| Reperfilat talús 2+640 a 2+730ME | 90 | 3 | 270.00 |
| Subtotal |  |  | 735.00 |
| Total |  |  | 735 |

**E0341** u Cales per a localització serveis (07/12/1994)
20 u × 60.76 (66.84 amb costos indirectes) = 1336.80
Cales pera a la localització dels serveis existents.

| Codi | Ut | Descripció | Rendiment | Preu | Import |
|---|---|---|---|---|---|
| O0101 | h | Cap de colla | 0.1 | 26.37 | 2.64 |
| O0102 | h | Oficial 1ª | 0.4 | 24.9 | 9.96 |
| O0110 | h | Peó | 1 | 20.75 | 20.75 |
| M0207 | h | Retroexcavadora 100 hp | 0.4 | 59.41 | 23.76 |
| vg | % | Despeses indirectes (07/12/1994) | 0.5075 | 7.2 | 3.65 |
|  |  | Total |  |  | 60.76 |

| Amidament | Uts. | Parcial |
|---|---|---|
| Previsió | 20 | 20.00 |
| Total |  | 20 |

**E02212** u Tall d'arbre de diàmetre superior a 25 cm. i extracció de la soca (23/07/1998)
2 u × 157.55 (173.31 amb costos indirectes) = 346.62
Tall d'arbre de diàmetre superior a 25 cm.i extracció de la soca i retirada de branques, inclòs càrrega i transport a planta de compostatge, i tapat del forat.

| Codi | Ut | Descripció | Rendiment | Preu | Import |
|---|---|---|---|---|---|
| O0101 | h | Cap de colla | 0.1 | 26.37 | 2.64 |
| O0102 | h | Oficial 1ª | 0.8 | 24.9 | 19.92 |
| O0110 | h | Peó | 1 | 20.75 | 20.75 |
| M0214 | h | Camió grua 12 tn (maquinària) | 1 | 62.74 | 62.74 |
| M0335 | h | Equip de tala i poda (maquinària; 17/05/2012) | 1 | 50 | 50.00 |
| P1613 | u | Cànon d'abocador | 1 | 1.5 | 1.50 |
|  |  | Total |  |  | 157.55 |

| Amidament | Uts. | Parcial |
|---|---|---|
| Eliminació especies invasores | 2 | 2.00 |
| Total |  | 2 |

## 03 ESTRUCTURES (07/12/1994)
Import: 37673.15

**E0501** m3 Formigó 15N/mm2 per a regularització sota fonaments o rebliments (= 5% d'àrids reciclats)
3.5 m3 × 100.34 (110.37 amb costos indirectes) = 386.30
Formigó de neteja de 15 N/mm2 de resistència característica a la compressió per a regularització sota fonaments, rebliments rases o col.lectors, amb un mínim de 5% d'àrids reciclats, inclòs la preparació de la base d'assentament, col·locació i vibrat

| Codi | Ut | Descripció | Rendiment | Preu | Import |
|---|---|---|---|---|---|
| O0101 | h | Cap de colla | 0.0167 | 26.37 | 0.44 |
| O0102 | h | Oficial 1ª | 0.0667 | 24.9 | 1.66 |
| O0110 | h | Peó | 0.2 | 20.75 | 4.15 |
| M0225 | h | Vibrador (maquinària) | 0.1333 | 2.09 | 0.28 |
| M0201 | h | Compressor aire gasoil 13,3 m³/h | 0.0667 | 21.09 | 1.41 |
| P0502 | m3 | Formigó 15N/mm2, =5% d'àrids reciclats, inclòs transport a l'obra (material) | 1.05 | 88 | 92.40 |
|  |  | Total |  |  | 100.34 |

| Amidament | Uts. | Llarg | Ample | Alt | Parcial |
|---|---|---|---|---|---|
| Nou tram escullera 3+600-3+635 | 1 | 35 | 1 | 0.1 | 3.50 |
| Total |  |  |  |  | 3.5 |

**E0650** m2 Feltre geotextil de polipropilè 350 g/m2
87.5 m2 × 7.56 (8.32 amb costos indirectes) = 728.00
Feltre geotextil de polipropilè amb un pes mínim de 350 g/m2 no teixit, 100% foradat per ambdues cares, amb resistència a la perforació igual o superior a 4250 N, inclòs pèrdues per retalls i encavalcaments, regularització i anivellament de superfície d'assentament, totalment col·locat.

| Codi | Ut | Descripció | Rendiment | Preu | Import |
|---|---|---|---|---|---|
| O0101 | h | Cap de colla | 0.005 | 26.37 | 0.13 |
| O0102 | h | Oficial 1ª | 0.02 | 24.9 | 0.50 |
| O0110 | h | Peó | 0.02 | 20.75 | 0.42 |
| P06426 | m2 | Geotèxtil 350 g/m2 resist>= 4250 N (material) | 1.1 | 5.92 | 6.51 |
|  |  | Total |  |  | 7.56 |

| Amidament | Llarg | Ample | Parcial |
|---|---|---|---|
| Nou tram escullera 3+600-3+635 | 35 | 2.5 | 87.50 |
| Total |  |  | 87.5 |

**E0867** m Tub dren DN 200 mm PE corrugat i doble paret TP
35 m × 20.7 (22.77 amb costos indirectes) = 796.95
Tub de drenatge PE de doble paret, de diàmetre 200 mm, ranurat parcial en un arc de 120º a 240º i SN 4 kN/m2

| Codi | Ut | Descripció | Rendiment | Preu | Import |
|---|---|---|---|---|---|
| O0102 | h | Oficial 1ª | 0.05 | 24.9 | 1.25 |
| O0110 | h | Peó | 0.05 | 20.75 | 1.04 |
| P1151 | m | Tub ranurat PE, doble paret, p/drenatge D= 200 mm (material) | 1 | 18.41 | 18.41 |
|  |  | Total |  |  | 20.7 |

| Amidament | Llarg | Parcial |
|---|---|---|
| Nou tram escullera 3+600-3+635 | 35 | 35.00 |
| Total |  | 35 |

**E0319** m3 Rebliment material filtrant d'elements localitzats, grava 20-40mm, inclòs transport
43.75 m3 × 24.89 (27.38 amb costos indirectes) = 1197.88
Rebliment de material filtrant d'elements localitzats, amb grava de pedrera de 20 a 40 mm, sense fins, inclòs estesa i compactació segons condicions del Plec de Prescripcions Tècniques, inclòs cànon d'extracció i transport a l'obra.

| Codi | Ut | Descripció | Rendiment | Preu | Import |
|---|---|---|---|---|---|
| O0101 | h | Cap de colla | 0.02 | 26.37 | 0.53 |
| O0110 | h | Peó | 0.08 | 20.75 | 1.66 |
| M0207 | h | Retroexcavadora 100 hp | 0.08 | 59.41 | 4.75 |
| M0211 | h | Corró de llança 650 kg (maquinària) | 0.08 | 9.61 | 0.77 |
| P0308 | m3 | Grava de pedrera 20-40mm sense fins, inclòs transport a l'obra (material) | 1.05 | 16.36 | 17.18 |
|  |  | Total |  |  | 24.89 |

| Amidament | Llarg | Ample | Alt | Parcial |
|---|---|---|---|---|
| Nou tram escullera 3+600-3+635 | 35 | 0.5 | 2.5 | 43.75 |
| Total |  |  |  | 43.75 |

**E0413** m3 Escullera concertada pedra calcària 400-800 kg., rejuntat amb formigó (07/12/1994)
168 m3 × 44.36 (48.8 amb costos indirectes) = 8198.40
Escullera concertada de amb blocs de pedra calcària de 400 a 800 kg., inclòs rejuntat de formigó tipus HM-20, totalment col.locada.

| Codi | Ut | Descripció | Rendiment | Preu | Import |
|---|---|---|---|---|---|
| O0101 | h | Cap de colla | 0.025 | 26.37 | 0.66 |
| O0102 | h | Oficial 1ª | 0.05 | 24.9 | 1.25 |
| O0110 | h | Peó | 0.162 | 20.75 | 3.36 |
| P03251 | t | Bloc de pedra calcària per a escullera de 400 a 800 kg, inclòs transport a l'obra (material) | 1.43 | 15.65 | 22.38 |
| P0503 | m3 | Formigó HM-20, =5% d'àrids reciclats, inclòs transport a l'obra (material) | 0.06 | 96.5 | 5.79 |
| M0204 | h | Pala carregadora pneumàtics | 0.054 | 58.27 | 3.15 |
| M0212B | h | Camió de trabuc 16 m³ | 0.108 | 45.4 | 4.90 |
| vg | % | Despeses indirectes | 0.3993 | 7.2 | 2.87 |
|  |  | Total |  |  | 44.36 |

| Amidament | Uts. | Parcial |
|---|---|---|
| Nou tram escullera 3+600-3+635 | 168 | 168.00 |
| Total |  | 168 |

**E04121** m3 Escullera amb bloc de pedra calcària de 800 a 1.200 kg
378 m3 × 42.13 (46.34 amb costos indirectes) = 17516.52
Escullera amb bloc de pedra calcària de 800 a 1.200 kg, inclòs subministrament i col·locació

| Codi | Ut | Descripció | Rendiment | Preu | Import |
|---|---|---|---|---|---|
| O0101 | h | Cap de colla | 0.0286 | 26.37 | 0.75 |
| O0110 | h | Peó | 0.1429 | 20.75 | 2.97 |
| M0203A | h | Excavadora giratòria sobre pneumàtics o cadenes fins a 20 t.. | 0.1429 | 94 | 13.43 |
| P03261 | t | Bloc de pedra calcària per a escullera de 800 a 1200 kg, inclòs transport a l'obra (material) | 1.5 | 16.65 | 24.98 |
|  |  | Total |  |  | 42.13 |

| Amidament | Uts. | Parcial |
|---|---|---|
| Nou tram escullera 3+600-3+635 | 378 | 378.00 |
| Total |  | 378 |

**E1159** m2 Mur de pedra seca per a marges (12/01/2009)
44 m2 × 151.71 (166.88 amb costos indirectes) = 7342.72
Construcció o reconstrucció de mur de pedra seca de 50cm de gruix mig, a cara vista i amb coronació a 50 cm d'alçada mitja per sobre del terreny. Inclou transport interior de la pedra i neteja final de les restes, totalment acabat.

| Codi | Ut | Descripció | Rendiment | Preu | Import |
|---|---|---|---|---|---|
| O0101 | h | Cap de colla | 0.368 | 26.37 | 9.70 |
| O0102 | h | Oficial 1ª | 2 | 24.9 | 49.80 |
| O0110 | h | Peó | 3 | 20.75 | 62.25 |
| P0313 | m3 | Pedra calcària posada a l'obra (material; 12/01/2009) | 0.25 | 119.84 | 29.96 |
|  |  | Total |  |  | 151.71 |

| Amidament | Uts. | Llarg | Parcial |
|---|---|---|---|
| Mur 0+200 a 0+420 20% | 0.2 | 220 | 44.00 |
| Total |  |  | 44 |

**E0517** kg Acer especial B-500S de límit elàstic 500 N/mm2 en barres corrugades
348 kg × 1.45 (1.6 amb costos indirectes) = 556.80
Subministrament i col·locació d'acer B500S en barres corrugades de límit elàstic no menor de 500 N/mm2, inclòs muntatge a obra i separadors homologats.

| Codi | Ut | Descripció | Rendiment | Preu | Import |
|---|---|---|---|---|---|
| O0101 | h | Cap de colla | 0.0006 | 26.37 | 0.02 |
| O0102 | h | Oficial 1ª | 0.0046 | 24.9 | 0.11 |
| O0110 | h | Peó | 0.0046 | 20.75 | 0.10 |
| M0245 | h | Cisalla elèctrica (maquinària) | 0.0011 | 3.73 | 0.00 |
| M0246 | h | Màquina de doblegar rodó d'acer (maquinària) | 0.0011 | 3 | 0.00 |
| M0214 | h | Camió grua 12 tn | 0.0006 | 62.74 | 0.04 |
| P0602 | kg | Filferro recuit (material) | 0.01 | 1.75 | 0.02 |
| P0607 | kg | Acer corrugat B500S en barres (material) | 1.05 | 1.1 | 1.16 |
|  |  | Total |  |  | 1.45 |

| Amidament | Llarg | Ample | Parcial |
|---|---|---|---|
| Cercol barana | 60 | 5.8 | 348.00 |
| Total |  |  | 348 |

**E0516** m2 Encofrat de fusta per a formigó vist (12/01/2009)
12 m2 × 36.58 (40.24 amb costos indirectes) = 482.88
Encofrat i desencofrat de fusta per a formigó vist, col·locat.

| Codi | Ut | Descripció | Rendiment | Preu | Import |
|---|---|---|---|---|---|
| O0101 | h | Cap de colla | 0.15 | 26.37 | 3.96 |
| O0102 | h | Oficial 1ª | 0.4 | 24.9 | 9.96 |
| O0110 | h | Peó | 0.4 | 20.75 | 8.30 |
| P0602 | kg | Filferro recuit | 0.3 | 1.75 | 0.53 |
| P0604 | kg | Claus d'acer zincats (material; 12/01/2009) | 0.15 | 1.71 | 0.26 |
| P0701 | m | Tauló de fusta de pi p/10 usos (material; 12/01/2009) | 3 | 0.42 | 1.26 |
| P0702 | m3 | Llata de fusta de pi (material) | 0.004 | 410 | 1.64 |
| P0704 | m2 | Tauler de fusta de pi 22 mm. p/10usos (material) | 1 | 2.43 | 2.43 |
| P0706 | u | Puntal met.telescòpic h=5m,150 usos (material) | 0.05 | 27.7 | 1.39 |
| P0707 | l | Desencofrant (material) | 0.2 | 2.91 | 0.58 |
| M0214 | h | Camió grua 12 tn | 0.1 | 62.74 | 6.27 |
|  |  | Total |  |  | 36.58 |

| Amidament | Uts. | Llarg | Alt | Parcial |
|---|---|---|---|---|
| Cèrcol barana | 1 | 60 | 0.2 | 12.00 |
| Total |  |  |  | 12 |

**E0505** m3 Formigó HA-25 (= 5% d'àrids reciclats)
3.6 m3 × 117.85 (129.64 amb costos indirectes) = 466.70
Formigó HA-25, amb un mínim de 5% d'àrids reciclats, inclòs col·locació, vibrat i curat

| Codi | Ut | Descripció | Rendiment | Preu | Import |
|---|---|---|---|---|---|
| O0101 | h | Cap de colla | 0.04 | 26.37 | 1.05 |
| O0102 | h | Oficial 1ª | 0.08 | 24.9 | 1.99 |
| O0110 | h | Peó | 0.16 | 20.75 | 3.32 |
| M0225 | h | Vibrador | 0.096 | 2.09 | 0.20 |
| M0234 | h | Camió amb bomba de formigonar (maquinària) | 0.024 | 88.92 | 2.13 |
| M0201 | h | Compressor aire gasoil 13,3 m³/h | 0.048 | 21.09 | 1.01 |
| P0505 | m3 | Formigó HA-25, =5% d'àrids reciclats, inclòs transport a l'obra (material) | 1.05 | 103 | 108.15 |
|  |  | Total |  |  | 117.85 |

| Amidament | Uts. | Llarg | Ample | Alt | Parcial |
|---|---|---|---|---|---|
| Cèrcol barana | 1 | 60 | 0.3 | 0.2 | 3.60 |
| Total |  |  |  |  | 3.6 |

## 04 FERMS I PAVIMENTS (23/07/1998)
Import: 330779.98

**E0633** m2 Fresat paviment asfàltic fins a 15 cm (23/07/1998)
1574 m2 × 2.25 (2.48 amb costos indirectes) = 3903.52
Fresat mecànic de paviment asfàltic fins una profunditat màxima de 15 cm amb fresadora de càrrega automàtica, inclòs encaixos laterals i finals, talls i entregues a tapes i reixes amb compressor, càrrega i transport de runes a l'abocador, cànon d'abocament i escombrat i neteja de la superfície fresada.

| Codi | Ut | Descripció | Rendiment | Preu | Import |
|---|---|---|---|---|---|
| O0101 | h | Cap de colla | 0.006 | 26.37 | 0.16 |
| O0110 | h | Peó | 0.015 | 20.75 | 0.31 |
| M0242 | h | Fresadora (maquinària; 23/07/1998) | 0.007 | 133.01 | 0.93 |
| M0212B | h | Camió de trabuc 16 m³ | 0.007 | 45.4 | 0.32 |
| M0220 | h | Escombradora autopropulsada (maquinària) | 0.007 | 42.15 | 0.30 |
| P1613 | u | Cànon d'abocador | 0.15 | 1.5 | 0.23 |
|  |  | Total |  |  | 2.25 |

| Amidament | Llarg | Ample | Parcial |
|---|---|---|---|
| Inici camí (tram urbà Bonastre) | 20 | 6 | 120.00 |
| Final camí 4+935 a 5+023 (tram urbà Albinyana) | 88 | 8 | 704.00 |
| Previsió encaixos cuneta existent | 500 | 1.5 | 750.00 |
| Subtotal |  |  | 1574.00 |
| Total |  |  | 1574 |

**E0604A** t Paviment de MBC tipus AC16 surf S 50/70 GR (= 5% d'àrids reciclats)
3668.92 t × 65.16 (71.68 amb costos indirectes) = 262988.19
Paviment de mescla bituminosa en calent tipus formigó bituminós AC16 surf 50/70 S amb granulat granític per a capa de trànsit, amb un mínim del 5% d'àrid reciclat, estesa i compactada.

| Codi | Ut | Descripció | Rendiment | Preu | Import |
|---|---|---|---|---|---|
| O0101 | h | Cap de colla | 0.0174 | 26.37 | 0.46 |
| O0102 | h | Oficial 1ª | 0.0348 | 24.9 | 0.87 |
| O0110 | h | Peó | 0.0696 | 20.75 | 1.44 |
| M0236 | h | Estenedora per a mescles (maquinària) | 0.0174 | 70.66 | 1.23 |
| M0210B | h | Corró vibratori autop. 12 a 14 t | 0.0174 | 57.5 | 1.00 |
| M0237 | h | Piconadora de pneumàtics 15 tn (maquinària) | 0.0174 | 62.36 | 1.09 |
| M0220 | h | Escombradora autopropulsada | 0.0174 | 42.15 | 0.73 |
| M0212A | h | Camió banyera 32t (maquinària) | 0.0755 | 64 | 4.83 |
| P04140 | t | M.B.C. tipus AC16 surf S GR en obra (= 5% d'àrids reciclats) (material) | 1 | 53.51 | 53.51 |
|  |  | Total |  |  | 65.16 |

| Amidament | Uts. | Llarg | Parcial |
|---|---|---|---|
| Reforç pk 0+000 a 4+380 | 2951.03 |  | 2951.03 |
| Encaix accés Aqualeon | 6.13 |  | 6.13 |
| Reforç pk 4+380 a 4+935 | 407.93 |  | 407.93 |
| Reforç tram urbà 4+935 a 5+023 | 86.24 |  | 86.24 |
| Accesos a pavimentar | 42.88 |  | 42.88 |
| Imprevistos 5% | 0.05 | 3494.21 | 174.71 |
| Subtotal |  |  | 3668.92 |
| Total |  |  | 3668.92 |

**E0603A** t Paviment de MBC tipus AC11 surf D 50/70 GR (= 5% d'àrids reciclats)
24.7 t × 67.65 (74.42 amb costos indirectes) = 1838.17
Paviment de mescla bituminosa en calent tipus formigó bituminós AC11 surf 50/70 S amb granulat granític per a capa de trànsit, amb un mínim del 5% d'àrid reciclat, estesa i compactada.

| Codi | Ut | Descripció | Rendiment | Preu | Import |
|---|---|---|---|---|---|
| O0101 | h | Cap de colla | 0.0174 | 26.37 | 0.46 |
| O0102 | h | Oficial 1ª | 0.0348 | 24.9 | 0.87 |
| O0110 | h | Peó | 0.0696 | 20.75 | 1.44 |
| M0236 | h | Estenedora per a mescles | 0.0174 | 70.66 | 1.23 |
| M0210B | h | Corró vibratori autop. 12 a 14 t | 0.0174 | 57.5 | 1.00 |
| M0237 | h | Piconadora de pneumàtics 15 tn | 0.0174 | 62.36 | 1.09 |
| M0220 | h | Escombradora autopropulsada | 0.0174 | 42.15 | 0.73 |
| M0212A | h | Camió banyera 32t | 0.0755 | 64 | 4.83 |
| P0414 | t | M.B.C. tipus AC11 surf D GR en obra (= 5% d'àrids reciclats) (material) | 1 | 56 | 56.00 |
|  |  | Total |  |  | 67.65 |

| Amidament | Uts. | Parcial |
|---|---|---|
| Esquenes d'ase: | 24.7 | 24.70 |
| Total |  | 24.7 |

**E0606A** t Paviment de MBC tipus AC22 base G 50/70 CA (= 10% d'àrids reciclats)
138.13 t × 57.4 (63.14 amb costos indirectes) = 8721.53
Paviment de mescla bituminosa en calent tipus formigó bituminós AC22 base 50/70 G amb granulat calcari, estesa en capa base, intermitja, saneigs, apedaçats i/o regularitzacions, amb un mínim del 10% d'àrid reciclat, estesa i compactada

| Codi | Ut | Descripció | Rendiment | Preu | Import |
|---|---|---|---|---|---|
| O0101 | h | Cap de colla | 0.0184 | 26.37 | 0.49 |
| O0102 | h | Oficial 1ª | 0.0368 | 24.9 | 0.92 |
| O0110 | h | Peó | 0.0736 | 20.75 | 1.53 |
| M0236 | h | Estenedora per a mescles | 0.0184 | 70.66 | 1.30 |
| M0210B | h | Corró vibratori autop. 12 a 14 t | 0.0184 | 57.5 | 1.06 |
| M0237 | h | Piconadora de pneumàtics 15 tn | 0.0184 | 62.36 | 1.15 |
| M0220 | h | Escombradora autopropulsada | 0.0184 | 42.15 | 0.78 |
| M0212A | h | Camió banyera 32t | 0.0755 | 64 | 4.83 |
| P0417 | t | M.B.C. tipus AC22 base G CA en obra (= 10% d'àrids reciclats) (material) | 1 | 45.34 | 45.34 |
|  |  | Total |  |  | 57.4 |

| Amidament | Uts. | Llarg | Ample | Parcial |
|---|---|---|---|---|
| Previsió | 0.005 | 5023 | 5.5 | 138.13 |
| Total |  |  |  | 138.13 |

**E0612** m2 Reg d'adherència termoadherent C60B3 TER (dotació 0,6 kg/m2)
28174 m2 × 0.45 (0.5 amb costos indirectes) = 14087.00
Reg d'adherència amb emulsió bituminosa catiònica termoadherent tipus C60B3 TER (dotació 0,60 kg/m2) i protecció del reg, inclòs preparació de la superfície existent.

| Codi | Ut | Descripció | Rendiment | Preu | Import |
|---|---|---|---|---|---|
| O0102 | h | Oficial 1ª | 0.0013 | 24.9 | 0.03 |
| O0110 | h | Peó | 0.0013 | 20.75 | 0.03 |
| M0217 | h | Camió cisterna reg asfàltic (maquinària) | 0.0013 | 30.63 | 0.04 |
| M0220 | h | Escombradora autopropulsada | 0.0013 | 42.15 | 0.05 |
| P0406 | kg | Emulsió bituminosa termoadherent C60B3 TER (material) | 0.6 | 0.5 | 0.30 |
|  |  | Total |  |  | 0.45 |

| Amidament | Llarg | Ample | Parcial |
|---|---|---|---|
| Reforç pk 0+000 a 4+380 | 4380 | 5.5 | 24090.00 |
| Encaix accés Aqualeon | 50 |  | 50.00 |
| Reforç pk 4+380 a 4+935 | 555 | 6 | 3330.00 |
| Reforç tram urbà 4+935 a 5+023 | 88 | 8 | 704.00 |
| Subtotal |  |  | 28174.00 |
| Total |  |  | 28174 |

**E0611** m2 Reg emprimació tipus C50BF4 IMP (dotació 1,2 kg/m2)
182.88 m2 × 1.98 (2.18 amb costos indirectes) = 398.68
Reg d'emprimació amb emulsió bituminosa catiònica tipus C50BF4 IMP (dotació 1,20 kg/m2) i protecció del reg, inclòs preparació de la superfície existent.

| Codi | Ut | Descripció | Rendiment | Preu | Import |
|---|---|---|---|---|---|
| O0102 | h | Oficial 1ª | 0.0014 | 24.9 | 0.03 |
| O0110 | h | Peó | 0.0014 | 20.75 | 0.03 |
| M0217 | h | Camió cisterna reg asfàltic | 0.0014 | 30.63 | 0.04 |
| P0412 | kg | Emulsió bitum. catiònica en dissolució al 50% per a impermeabilitzacions (material) | 1.2 | 1.57 | 1.88 |
|  |  | Total |  |  | 1.98 |

| Amidament | Uts. | Llarg | Ample | Parcial |
|---|---|---|---|---|
| Varis trams recuperació de secció |  | 140 | 1 | 140.00 |
| Accesos a pavimentar | 42.88 |  |  | 42.88 |
| Subtotal |  |  |  | 182.88 |
| Total |  |  |  | 182.88 |

**E0630A** m² Saneig amb tot-ú i restitució de paviment amb M.B.C. tipus AC16 surf S (inclòs reblert i compactació tot-ú i reg) (23/07/1998)
163.13 m² × 48.08 (52.89 amb costos indirectes) = 8627.95
Restitució del paviment amb M.B.C. tipus AC16 surf S, estès i compactat fins un gruix de 8 cm i una amplada mínima d’1m, inclòs el tall i demolició de paviment de mescla bituminosa, amb mitjans mecànics, fins a una profunditat de 25 cm., saneig fins a 30cm del material existent sota la MB, el transport dels materials de runa a l'abocador, cànon d'abocament, aportació, estesa i compactació d'una capa de fins a 30cm de tot-ú al 98% del PM, el reg d'adherència amb emulsió bituminosa catiònica termoadherent tipus C60B3 TER (dotació 0,50 kg/m2), aplicada de forma uniforme, inclòs preparació de la superfície existent, la neteja de la superfície resultant i el segellat de la superfície acabada.

| Codi | Ut | Descripció | Rendiment | Preu | Import |
|---|---|---|---|---|---|
| O0101 | h | Cap de colla | 0.163 | 26.37 | 4.30 |
| O0102 | h | Oficial 1ª | 0.029 | 24.9 | 0.72 |
| O0110 | h | Peó | 0.549 | 20.75 | 11.39 |
| P0406 | kg | Emulsió bituminosa termoadherent C60B3 TER | 1.4 | 0.5 | 0.70 |
| M0217 | h | Camió cisterna reg asfàltic | 0.002 | 30.63 | 0.06 |
| P04140 | t | M.B.C. tipus AC16 surf S GR en obra (= 5% d'àrids reciclats) | 0.196 | 53.51 | 10.49 |
| M0236 | h | Estenedora per a mescles | 0.014 | 70.66 | 0.99 |
| M0239 | h | Corró de llanda metàl·lica (maquinària; 23/07/1998) | 0.014 | 41.57 | 0.58 |
| M0237 | h | Piconadora de pneumàtics 15 tn | 0.014 | 62.36 | 0.87 |
| M0213 | h | Camió cisterna de 8 m³ (maquinària) | 0.014 | 48 | 0.67 |
| M0211 | h | Corró de llança 650 kg | 0.075 | 9.61 | 0.72 |
| M0334 | h | Serra de disc | 0.1 | 12 | 1.20 |
| M0201 | h | Compressor aire gasoil 13,3 m³/h | 0.008 | 21.09 | 0.17 |
| M0204 | h | Pala carregadora pneumàtics | 0.01 | 58.27 | 0.58 |
| M0207 | h | Retroexcavadora 100 hp | 0.027 | 59.41 | 1.60 |
| M0207B | h | Retroexcavadora 100 hp equipada amb martell trencadora | 0.028 | 68.89 | 1.93 |
| M0212B | h | Camió de trabuc 16 m³ | 0.03 | 45.4 | 1.36 |
| P03061 | m3 | Tot-u artificial SE>35 NP ZA20 ZA32, inclòs transport a l'obra (material) | 0.345 | 21.25 | 7.33 |
| P1601 | m3 | Aigua (material) | 0.043 | 1.93 | 0.08 |
| P1613 | u | Cànon d'abocador | 1.56 | 1.5 | 2.34 |
|  |  | Total |  |  | 48.08 |

| Amidament | Uts. | Llarg | Ample | Parcial |
|---|---|---|---|---|
| Tram 0+290 |  | 10 | 2.5 | 25.00 |
| Previsió | 0.005 | 5023 | 5.5 | 138.13 |
| Subtotal |  |  |  | 163.13 |
| Total |  |  |  | 163.13 |

**E08211** u Recreixement i anivellació pou de registre (12/01/2009)
5 u × 169.77 (186.75 amb costos indirectes) = 933.75
Recreixement i anivellació de pou de registre, totalment acabat.

| Codi | Ut | Descripció | Rendiment | Preu | Import |
|---|---|---|---|---|---|
| O0101 | h | Cap de colla | 0.12 | 26.37 | 3.16 |
| O0102 | h | Oficial 1ª | 1.61 | 24.9 | 40.09 |
| O0110 | h | Peó | 1.61 | 20.75 | 33.41 |
| P0503 | m3 | Formigó HM-20, =5% d'àrids reciclats, inclòs transport a l'obra | 0.65 | 96.5 | 62.73 |
| P0602 | kg | Filferro recuit | 0.4 | 1.75 | 0.70 |
| P0604 | kg | Claus d'acer zincats | 0.3 | 1.71 | 0.51 |
| P0701 | m | Tauló de fusta de pi p/10 usos | 2 | 0.42 | 0.84 |
| P0702 | m3 | Llata de fusta de pi | 0.015 | 410 | 6.15 |
| P0704 | m2 | Tauler de fusta de pi 22 mm. p/10usos | 1.25 | 2.43 | 3.04 |
| P0706 | u | Puntal met.telescòpic h=5m,150 usos | 0.5 | 27.7 | 13.85 |
| P0707 | l | Desencofrant | 0.2 | 2.91 | 0.58 |
| M0214 | h | Camió grua 12 tn | 0.075 | 62.74 | 4.71 |
|  |  | Total |  |  | 169.77 |

| Amidament | Uts. | Parcial |
|---|---|---|
| Previsió | 5 | 5.00 |
| Total |  | 5 |

**E03231** m3 Rebliment i piconatge de grava-ciment d'elements localitzats, inclòs transport
15 m3 × 51.61 (56.77 amb costos indirectes) = 851.55
Rebliment de grava-ciment d'elements localitzats, amb el 4% en pes de ciment, de granulometria GC25 o GC20, estesa i compactació segons condicions del Plec de Prescripcions Tècniques, inclòs cànon d'extracció i transport a l'obra.

| Codi | Ut | Descripció | Rendiment | Preu | Import |
|---|---|---|---|---|---|
| O0101 | h | Cap de colla | 0.0222 | 26.37 | 0.59 |
| O0110 | h | Peó | 0.0889 | 20.75 | 1.84 |
| M0207 | h | Retroexcavadora 100 hp | 0.0889 | 59.41 | 5.28 |
| M0211 | h | Corró de llança 650 kg | 0.0889 | 9.61 | 0.85 |
| PE0006 | m3 | Grava-ciment GC25 o GC20, 4% ciment, inclòs transport a l'obra (material) | 1.05 | 41 | 43.05 |
|  |  | Total |  |  | 51.61 |

| Amidament | Llarg | Ample | Alt | Parcial |
|---|---|---|---|---|
| Acondcionament zona mirador | 30 | 5 | 0.1 | 15.00 |
| Total |  |  |  | 15 |

**E0601** m3 Base granular de tot-u artificial
1004 m3 × 24.36 (26.8 amb costos indirectes) = 26907.20
Base granular de tot-u artificial ZA 0/32 o ZA 0/20, SE>35, LA<35, no plàstica, humectació i compactació segons condicions del Plec de Prescripcions Tècniques, inclòs transport a l'obra.

| Codi | Ut | Descripció | Rendiment | Preu | Import |
|---|---|---|---|---|---|
| O0101 | h | Cap de colla | 0.008 | 26.37 | 0.21 |
| O0110 | h | Peó | 0.016 | 20.75 | 0.33 |
| M0208 | h | Motoanivelladora | 0.016 | 73.35 | 1.17 |
| M0213 | h | Camió cisterna de 8 m³ | 0.008 | 48 | 0.38 |
| M0210B | h | Corró vibratori autop. 12 a 14 t | 0.016 | 57.5 | 0.92 |
| P1601 | m3 | Aigua | 0.05 | 1.93 | 0.10 |
| P03061 | m3 | Tot-u artificial SE>35 NP ZA20 ZA32, inclòs transport a l'obra | 1 | 21.25 | 21.25 |
|  |  | Total |  |  | 24.36 |

| Amidament | Uts. | Llarg | Ample | Alt | Parcial |
|---|---|---|---|---|---|
| Varis trams recuperació de secció |  | 140 | 1 | 0.4 | 56.00 |
| Accesos a pavimentar | 14 | 5 | 5 | 0.2 | 70.00 |
| Acondcionament zona mirador |  | 30 | 5 | 0.2 | 30.00 |
| Base de ferms |  | 800 | 5.3 | 0.2 | 848.00 |
| Subtotal |  |  |  |  | 1004.00 |
| Total |  |  |  |  | 1004 |

**E06200** m3 Paviment de formigó tipus HM-20, amb junts (12/01/2009)
2 m3 × 132.73 (146 amb costos indirectes) = 292.00
Paviment de formigó HM-20, de consistència plàstica o tova, de qualsevol gruix, amb mitjans manuals, incloent estesa, vibratge, acabat superficial manual ratllat, remolinat o reglejat, formació de junts tallats en fresc i totes les feines adients. Inclou curat amb reg de cura amb producte filmogen amb dotació 0,25kg/m2 escampat amb maquina manual.

| Codi | Ut | Descripció | Rendiment | Preu | Import |
|---|---|---|---|---|---|
| O0101 | h | Cap de colla | 0.1 | 26.37 | 2.64 |
| O0102 | h | Oficial 1ª | 0.6 | 24.9 | 14.94 |
| O0110 | h | Peó | 0.6 | 20.75 | 12.45 |
| P0503 | m3 | Formigó HM-20, =5% d'àrids reciclats, inclòs transport a l'obra | 1.05 | 96.5 | 101.33 |
| M0240 | h | Regle vibratori (maquinària; 12/01/2009) | 0.3 | 4.58 | 1.37 |
|  |  | Total |  |  | 132.73 |

| Amidament | Llarg | Ample | Alt | Parcial |
|---|---|---|---|---|
| Previsió travessera | 5 | 2 | 0.2 | 2.00 |
| Total |  |  |  | 2 |

**E1107** m Vorada de vianants A3 20x8 de peces prefabricades de formigó (Tipus tauló)
6 m × 20.11 (22.12 amb costos indirectes) = 132.72
Vorada de vianants bicapa de secció normalitzada A3 20x8, rectangular sense xamfrà, de peces prefabricades de formigó rectes i corbes, d'acord amb la UNE 127340 i UNE EN 1340, inclosa excavació i base de formigó de 20 N/mm2 de resistència característica a la compressió, rejuntat amb morter i totes les feines adients, totalment col·locada.

| Codi | Ut | Descripció | Rendiment | Preu | Import |
|---|---|---|---|---|---|
| O0101 | h | Cap de colla | 0.0343 | 26.37 | 0.90 |
| O0102 | h | Oficial 1ª | 0.1143 | 24.9 | 2.85 |
| O0110 | h | Peó | 0.2286 | 20.75 | 4.74 |
| M0207 | h | Retroexcavadora 100 hp | 0.0114 | 59.41 | 0.68 |
| P1006 | m | Vorada de vianants A3 20x8 prefabricada de formigó, secció rectangular (material) | 1.05 | 3.1 | 3.26 |
| P0503 | m3 | Formigó HM-20, =5% d'àrids reciclats, inclòs transport a l'obra | 0.06 | 96.5 | 5.79 |
| P0405 | m3 | Morter de ciment de classe M-5 (material) | 0.014 | 135 | 1.89 |
|  |  | Total |  |  | 20.11 |

| Amidament | Llarg | Parcial |
|---|---|---|
| Travessera | 6 | 6.00 |
| Total |  | 6 |

**E0651** m Vorada remuntable de peces de formigó de 25x28 cm. (23/07/1998)
4 m × 26.89 (29.58 amb costos indirectes) = 118.32
Vorada remuntable de peces de formigó de 25x28 cm., col·locada, inclosa l'excavació i la seva base de formigó HM-20, rejuntada amb morter de ciment.

| Codi | Ut | Descripció | Rendiment | Preu | Import |
|---|---|---|---|---|---|
| O0101 | h | Cap de colla | 0.05 | 26.37 | 1.32 |
| O0102 | h | Oficial 1ª | 0.1 | 24.9 | 2.49 |
| O0110 | h | Peó | 0.12 | 20.75 | 2.49 |
| P1609 | m3 | Excavació de terres (23/07/1998) | 0.09 | 11.12 | 1.00 |
| P0503 | m3 | Formigó HM-20, =5% d'àrids reciclats, inclòs transport a l'obra | 0.08 | 96.5 | 7.72 |
| E0108 | m3 | Morter de ciment elaborat a l'obra (23/07/1998) | 0.023 | 55.22 | 1.27 |
| P10080 | m | Vorada pref. form. 25x28 cm. (material; 17/01/2008) | 1 | 10.6 | 10.60 |
|  |  | Total |  |  | 26.89 |

| Amidament | Llarg | Parcial |
|---|---|---|
| Travessera | 4 | 4.00 |
| Total |  | 4 |

**E0622** m Vorada de calçada C5 25x15 de peces prefabricades de formigó (Tipus T2)
5 m × 24.31 (26.74 amb costos indirectes) = 133.70
Vorada de calçada bicapa de secció normalitzada C5 25x15, acabat llis, de peces prefabricades de formigó rectes i corbes, d'acord amb la UNE 127340 i UNE EN 1340, inclosa excavació i base de formigó de 20 N/mm2 de resistència característica a la compressió, rejuntat amb morter i totes les feines adients, totalment col·locada.

| Codi | Ut | Descripció | Rendiment | Preu | Import |
|---|---|---|---|---|---|
| O0101 | h | Cap de colla | 0.0369 | 26.37 | 0.97 |
| O0102 | h | Oficial 1ª | 0.1231 | 24.9 | 3.07 |
| O0110 | h | Peó | 0.2462 | 20.75 | 5.11 |
| M0207 | h | Retroexcavadora 100 hp | 0.0123 | 59.41 | 0.73 |
| P10092 | m | Vorada de calçada C5 28x17 prefabricada de formigó (material) | 1.05 | 4.6 | 4.83 |
| P0503 | m3 | Formigó HM-20, =5% d'àrids reciclats, inclòs transport a l'obra | 0.07 | 96.5 | 6.76 |
| P0405 | m3 | Morter de ciment de classe M-5 | 0.021 | 135 | 2.84 |
|  |  | Total |  |  | 24.31 |

| Amidament | Llarg | Parcial |
|---|---|---|
| Previsió Travessera | 5 | 5.00 |
| Total |  | 5 |

**E0623Z** m2 Paviment de panot 9 pastilles de color gris de 20x20x4 cm, en alineacions corbes, rectes i de qualsevol tipus (23/07/1998)
20 m2 × 30.08 (33.09 amb costos indirectes) = 661.80
Paviment de panot 9 pastilles de color gris de 20x20x4 cm, en alineacions corbes, rectes i de qualsevol tipus, sobre capa de 3 cm de morter i col·locat sobre solera de formigó HM-20 inclosa i rejuntat amb morter de ciment., inclòs peces especials per entregues a diferents elements.

| Codi | Ut | Descripció | Rendiment | Preu | Import |
|---|---|---|---|---|---|
| O0101 | h | Cap de colla | 0.18 | 26.37 | 4.75 |
| O0102 | h | Oficial 1ª | 0.25 | 24.9 | 6.23 |
| O0110 | h | Peó | 0.38 | 20.75 | 7.89 |
| P0504 | m3 | Formigó HM-20 posat a l'obra (material) | 0.1 | 95 | 9.50 |
| E0108 | m3 | Morter de ciment elaborat a l'obra | 0.031 | 55.22 | 1.71 |
|  |  | Total |  |  | 30.08 |

| Amidament | Llarg | Ample | Parcial |
|---|---|---|---|
| vorera | 5 | 4 | 20.00 |
| Total |  |  | 20 |

**E0629** m Rigola blanca 20x20x8 de peces prefabricades de formigó
10 m × 16.72 (18.39 amb costos indirectes) = 183.90
Rigola prefabricada de formigó de color blanc de 20 cm d'amplada i 8 cm de gruix, inclosa excavació, base de formigó de 20 N/mm2 de resistència característica a la compressió, col·locada amb morter, rejuntada amb beurada de ciment i totes les feines adients, totalment col·locada.

| Codi | Ut | Descripció | Rendiment | Preu | Import |
|---|---|---|---|---|---|
| O0101 | h | Cap de colla | 0.0218 | 26.37 | 0.57 |
| O0102 | h | Oficial 1ª | 0.0727 | 24.9 | 1.81 |
| O0110 | h | Peó | 0.1455 | 20.75 | 3.02 |
| M0207 | h | Retroexcavadora 100 hp | 0.0073 | 59.41 | 0.43 |
| P19020 | u | Rigola 20x20x8 prefabricada de formigó, color blanc (material) | 5.05 | 0.85 | 4.29 |
| P0503 | m3 | Formigó HM-20, =5% d'àrids reciclats, inclòs transport a l'obra | 0.06 | 96.5 | 5.79 |
| P04041 | t | Ciment portland CEM I 32,5N (material) | 0.001 | 126 | 0.13 |
| P0405 | m3 | Morter de ciment de classe M-5 | 0.005 | 135 | 0.68 |
|  |  | Total |  |  | 16.72 |

| Amidament | Uts. | Llarg | Parcial |
|---|---|---|---|
| Travessera | 1 | 10 | 10.00 |
| Total |  |  | 10 |

## 05 DRENATGES, SANEJAMENT I SERVEIS (07/12/1994)
Import: 97380.83

**E0222** m3 Demolició pas salvacunetes (23/07/1998)
192.96 m3 × 19.88 (21.87 amb costos indirectes) = 4220.04
Demolició de pas salvacunetes o tub de drenatge o sanejament existent de qualsevol diàmetre o material, en volum aparent, inclòs càrrega i transport de la runa a l'abocador (inclòs cànon).

| Codi | Ut | Descripció | Rendiment | Preu | Import |
|---|---|---|---|---|---|
| O0102 | h | Oficial 1ª | 0.1 | 24.9 | 2.49 |
| O0110 | h | Peó | 0.3 | 20.75 | 6.23 |
| M0201 | h | Compressor aire gasoil 13,3 m³/h | 0.1 | 21.09 | 2.11 |
| M0204 | h | Pala carregadora pneumàtics | 0.06 | 58.27 | 3.50 |
| M0229 | h | Compressor d'aire de gasoil 3m³ (maquinària; 12/01/2009) | 0.06 | 7.06 | 0.42 |
| M0212B | h | Camió de trabuc 16 m³ | 0.08 | 45.4 | 3.63 |
| P1613 | u | Cànon d'abocador | 1 | 1.5 | 1.50 |
|  |  | Total |  |  | 19.88 |

| Amidament | Uts. | Llarg | Ample | Alt | Parcial |
|---|---|---|---|---|---|
| Conversió pas salvacunetes a gual | 19 | 6 | 3.6 | 0.4 | 164.16 |
| Pas salvacunetes a eliminar | 4 | 6 | 3 | 0.4 | 28.80 |
| Subtotal |  |  |  |  | 192.96 |
| Total |  |  |  |  | 192.96 |

**E03281** m Neteja d'obres de drenatge transversal
45 m × 28.5 (31.35 amb costos indirectes) = 1410.75
Neteja d'obres de drenatge transversal de qualsevol tipus en forma de calaix, volta, clavegueró, tub, etc., amb mitjans mecànics i manuals, inclòs càrrega i transport a l'abocador de les runes, cànon d'abocament i manteniment de l'abocador.

| Codi | Ut | Descripció | Rendiment | Preu | Import |
|---|---|---|---|---|---|
| O0101 | h | Cap de colla | 0.1 | 26.37 | 2.64 |
| O0110 | h | Peó | 0.15 | 20.75 | 3.11 |
| M0204 | h | Pala carregadora pneumàtics | 0.15 | 58.27 | 8.74 |
| M0212B | h | Camió de trabuc 16 m³ | 0.15 | 45.4 | 6.81 |
| M0213 | h | Camió cisterna de 8 m³ | 0.15 | 48 | 7.20 |
|  |  | Total |  |  | 28.5 |

| Amidament | Uts. | Llarg | Parcial |
|---|---|---|---|
| Neteja OD existents | 5 | 9 | 45.00 |
| Total |  |  | 45 |

**E03291** m Neteja de cunetes existents, inclòs càrrega i transport
300 m × 5.08 (5.59 amb costos indirectes) = 1677.00
Neteja de cunetes existents, inclòs càrrega i transport dels materials de runa a l'abocador.

| Codi | Ut | Descripció | Rendiment | Preu | Import |
|---|---|---|---|---|---|
| O0101 | h | Cap de colla | 0.005 | 26.37 | 0.13 |
| O0110 | h | Peó | 0.025 | 20.75 | 0.52 |
| M0208 | h | Motoanivelladora | 0.025 | 73.35 | 1.83 |
| M0204 | h | Pala carregadora pneumàtics | 0.025 | 58.27 | 1.46 |
| M0212B | h | Camió de trabuc 16 m³ | 0.025 | 45.4 | 1.14 |
|  |  | Total |  |  | 5.08 |

| Amidament | Uts. | Parcial |
|---|---|---|
| Previsió neteja cunetes existents | 300 | 300.00 |
| Total |  | 300 |

**E0305** m3 Excavació rases, pous o fonaments, mitjans mecànics, càrrega i transport
592 m3 × 11.67 (12.84 amb costos indirectes) = 7601.28

| Amidament | Uts. | Llarg | Ample | Alt | Parcial |
|---|---|---|---|---|---|
| Nova cuneta transitable |  | 545 | 1.2 | 0.4 | 261.60 |
| Conversió pas salvacunetes a gual | 20 | 6 | 3.6 | 0.4 | 172.80 |
| Nous trams de cuneta transició dels guals i ODs | 23 | 5 | 1.2 | 0.4 | 55.20 |
| Pou filtració pk 0+780 | 1 | 3 | 3 | 3 | 27.00 |
| Nova cuneta transitable entubada |  | 35 | 1.2 | 1.3 | 54.60 |
| Noves OD | 2 | 8 | 1 | 1.3 | 20.80 |
| Subtotal |  |  |  |  | 592.00 |
| Total |  |  |  |  | 592 |

**E0601** m3 Base granular de tot-u artificial
202 m3 × 24.36 (26.8 amb costos indirectes) = 5413.60

| Amidament | Uts. | Llarg | Ample | Alt | Parcial |
|---|---|---|---|---|---|
| Nova cuneta transitable |  | 545 | 1.2 | 0.2 | 130.80 |
| Conversió pas salvacunetes a gual | 20 | 6 | 1.2 | 0.2 | 28.80 |
| Nous trams de cuneta transició dels guals i ODs | 23 | 5 | 1.2 | 0.2 | 27.60 |
| ODT nova 0+800 | 1 | 8 | 1 | 0.4 | 3.20 |
| ODT nova 3+975 | 1 | 8 | 1 | 0.4 | 3.20 |
| Col·lector cuneta entubada |  | 35 | 1.2 | 0.2 | 8.40 |
| Total |  |  |  |  | 202 |

**E03251** m Formació i reperfilat de cunetes en qualsevol tipus de terreny
1315 m × 2.34 (2.57 amb costos indirectes) = 3379.55

| Codi | Ut | Descripció | Rendiment | Preu | Import |
|---|---|---|---|---|---|
| O0101 | h | Cap de colla | 0.01 | 26.37 | 0.26 |
| O0110 | h | Peó | 0.02 | 20.75 | 0.42 |
| M0204 | h | Pala carregadora pneumàtics | 0.004 | 58.27 | 0.23 |
| M0208 | h | Motoanivelladora | 0.017 | 73.35 | 1.25 |
| M0212B | h | Camió de trabuc 16 m³ | 0.004 | 45.4 | 0.18 |
|  |  | Total |  |  | 2.34 |

| Amidament | Uts. | Llarg | Parcial |
|---|---|---|---|
| Nova cuneta transitable |  | 545 | 545.00 |
| Nous trams de cuneta transició dels guals i ODs | 23 | 5 | 115.00 |
| Conversió pas salvacunetes a gual | 20 | 6 | 120.00 |
| Nova cuneta transitable entubada |  | 35 | 35.00 |
| Previsó reperfilat cuneta en terres |  | 500 | 500.00 |
| Subtotal |  |  | 1315.00 |
| Total |  |  | 1315 |

**E0880** m3 Formigó en revestiment de cunetes (12/01/2009)
199.01 m3 × 131.01 (144.11 amb costos indirectes) = 28679.33
Formigó en revestiment de cunetes amb formigó tipus HM-20-P-12-I-AI (amb un 5% d'àrids reciclats), àrid 12 mm i additiu airejant, executada amb mitjans mecànics o de forma manual, inclòs vibrat, motlles, regles i guies, entroncaments, remolinat, reg de curat del formigó, totalment acabada.

| Codi | Ut | Descripció | Rendiment | Preu | Import |
|---|---|---|---|---|---|
| O0101 | h | Cap de colla | 0.025 | 26.37 | 0.66 |
| O0102 | h | Oficial 1ª | 0.06 | 24.9 | 1.49 |
| O0110 | h | Peó | 0.1 | 20.75 | 2.08 |
| P0508 | m3 | Formigó HM-20-P-12-I-AI, posat a l'obra en revest. cunetes (material) | 1.02 | 98.5 | 100.47 |
| M0225 | h | Vibrador | 0.1 | 2.09 | 0.21 |
| E0515 | m2 | Encofrat de fusta per a formigó ocult (12/01/2009) | 0.8 | 32.62 | 26.10 |
|  |  | Total |  |  | 131.01 |

| Amidament | Uts. | Llarg | Ample | Alt | Parcial |
|---|---|---|---|---|---|
| Nova cuneta transitable |  | 545 | 1.4 | 0.17 | 129.71 |
| Nova cuneta transitable entubada |  | 35 | 1.4 | 0.17 | 8.33 |
| Subtotal |  |  |  |  | 138.04 |
| Nous trams de cuneta transició dels guals i ODs | 23 | 5 | 1.4 | 0.17 | 27.37 |
| Conversió pas salvacunetes a gual | 20 | 6 | 1.4 | 0.2 | 33.60 |
| Subtotal |  |  |  |  | 60.97 |
| Total |  |  |  |  | 199.01 |

**E0502BA** m3 Formigó HM-20/12 per a fonaments i soleres, reforçat amb fibres (= 5% d'àrids reciclats)
144.9 m3 × 119.95 (131.95 amb costos indirectes) = 19119.56
Formigó HM-20/12 per a fonaments i soleres, reforçat amb fibres, amb un mínim de 5% d'àrids reciclats, inclòs col·locació, vibrat i curat

| Codi | Ut | Descripció | Rendiment | Preu | Import |
|---|---|---|---|---|---|
| O0101 | h | Cap de colla | 0.04 | 26.37 | 1.05 |
| O0102 | h | Oficial 1ª | 0.08 | 24.9 | 1.99 |
| O0110 | h | Peó | 0.16 | 20.75 | 3.32 |
| M0225 | h | Vibrador | 0.096 | 2.09 | 0.20 |
| M0234 | h | Camió amb bomba de formigonar | 0.024 | 88.92 | 2.13 |
| M0201 | h | Compressor aire gasoil 13,3 m³/h | 0.048 | 21.09 | 1.01 |
| P0504B | m3 | Formigó HM-20/12 reforçat amb fibres, =5% d'àrids reciclats, inclòs transport a l'obra (material) | 1.05 | 105 | 110.25 |
|  |  | Total |  |  | 119.95 |

| Amidament | Uts. | Llarg | Ample | Alt | Parcial |
|---|---|---|---|---|---|
| Recrescut transició a nous guals | 11 | 5 | 0.8 | 0.3 | 13.20 |
| Recrescut cuneta diversos trams |  | 310 | 1 | 0.15 | 46.50 |
| Recrescut cuneta profunda diversos trams |  | 355 | 0.8 | 0.3 | 85.20 |
| Subtotal |  |  |  |  | 144.90 |
| Total |  |  |  |  | 144.9 |

**E05172** m2 Malla electrosoldada en acer corrugat B500T 15x15 cm Ø 8 mm
480 m2 × 4.45 (4.9 amb costos indirectes) = 2352.00
Subministrament i col·locació de malla electrosoldada en acer corrugat B 500 T de 15x15 cm i 8 mm de diàmetre.

| Codi | Ut | Descripció | Rendiment | Preu | Import |
|---|---|---|---|---|---|
| O0101 | h | Cap de colla | 0.001 | 26.37 | 0.03 |
| O0102 | h | Oficial 1ª | 0.003 | 24.9 | 0.07 |
| O0110 | h | Peó | 0.003 | 20.75 | 0.06 |
| P0602 | kg | Filferro recuit | 0.008 | 1.75 | 0.01 |
| P06102 | m2 | Malla electrosoldada en acer corrugat B500T, de 15x15 cm i 8 mm de diàmetre (material) | 1 | 4.26 | 4.26 |
| M0245 | h | Cisalla elèctrica | 0.002 | 3.73 | 0.01 |
| M0246 | h | Màquina de doblegar rodó d'acer | 0.002 | 3 | 0.01 |
|  |  | Total |  |  | 4.45 |

| Amidament | Uts. | Llarg | Ample | Parcial |
|---|---|---|---|---|
| PS a gual | 20 | 6 | 4 | 480.00 |
| Total |  |  |  | 480 |

**E0502** m3 Formigó HM-20 per a fonaments i soleres (= 5% d'àrids reciclats)
33.15 m3 × 111.03 (122.13 amb costos indirectes) = 4048.61
Formigó HM-20 per a fonaments i soleres, amb un mínim de 5% d'àrids reciclats, inclòs col·locació, vibrat i curat

| Codi | Ut | Descripció | Rendiment | Preu | Import |
|---|---|---|---|---|---|
| O0101 | h | Cap de colla | 0.04 | 26.37 | 1.05 |
| O0102 | h | Oficial 1ª | 0.08 | 24.9 | 1.99 |
| O0110 | h | Peó | 0.16 | 20.75 | 3.32 |
| M0225 | h | Vibrador | 0.096 | 2.09 | 0.20 |
| M0234 | h | Camió amb bomba de formigonar | 0.024 | 88.92 | 2.13 |
| M0201 | h | Compressor aire gasoil 13,3 m³/h | 0.048 | 21.09 | 1.01 |
| P0503 | m3 | Formigó HM-20, =5% d'àrids reciclats, inclòs transport a l'obra | 1.05 | 96.5 | 101.33 |
|  |  | Total |  |  | 111.03 |

| Amidament | Uts. | Llarg | Ample | Alt | Parcial |
|---|---|---|---|---|---|
| ODT nova 0+800 | 1 | 8 | 1 | 0.9 | 7.20 |
| ODT nova 3+975 | 1 | 8 | 1 | 0.9 | 7.20 |
| a deduir tub Ø500 | -1 | 51 | 0.25 |  | -12.75 |
| Nova cuneta transitable cuneta entubada 0+810 a 0+830 |  | 35 | 1 | 0.9 | 31.50 |
| Subtotal |  |  |  |  | 33.15 |
| Total |  |  |  |  | 33.15 |

**E08703.** u Arqueta drenatge per recollida de cunetes, Hmax=2,00 m, 2 reixes D-400 (23/07/1998)
8 u × 1063.57 (1169.93 amb costos indirectes) = 9359.44
Arqueta de drenatge per a recollida de les aigües pluvials provinents de les cunetes de fins a 2,00 m d'alçària amb bonera i reixa abatible classe C-250 de 790x355x29 mm amb bastiment i 2 reixes de fosa talla-aigües 973x490x70 mm classe D-400 segons plànols, de formigó armat, inclòs excavació, base de formigó de neteja i encofrat, totalment acabada.

| Codi | Ut | Descripció | Rendiment | Preu | Import |
|---|---|---|---|---|---|
| O0101 | h | Cap de colla | 0.18 | 26.37 | 4.75 |
| O0102 | h | Oficial 1ª | 1.8 | 24.9 | 44.82 |
| O0110 | h | Peó | 3.6 | 20.75 | 74.70 |
| P1609 | m3 | Excavació de terres | 5.5 | 11.12 | 61.16 |
| P0502 | m3 | Formigó 15N/mm2, =5% d'àrids reciclats, inclòs transport a l'obra | 0.16 | 88 | 14.08 |
| P0503 | m3 | Formigó HM-20, =5% d'àrids reciclats, inclòs transport a l'obra | 2.5 | 96.5 | 241.25 |
| E0515 | m2 | Encofrat de fusta per a formigó ocult | 6 | 32.62 | 195.72 |
| E0516 | m2 | Encofrat de fusta per a formigó vist | 2.55 | 36.58 | 93.28 |
| P06202 | u | Reixa i marc C-250 (material; 23/09/2020) | 1 | 65.16 | 65.16 |
| P0617 | u | Reixa i bastiment 985x495x70 mm D-400 (material; 23/07/1998) | 2 | 132 | 264.00 |
| P1242 | m | Tub de pp DN400 mm., SN 8 kN/m2 p/p accesoris (material) | 0.21 | 22.15 | 4.65 |
|  |  | Total |  |  | 1063.57 |

| Amidament | Uts. | Parcial |
|---|---|---|
| OD existent 0+320 ME | 1 | 1.00 |
| ODT nova 0+800 | 1 | 1.00 |
| Arqueta previa entubat cuneta 0+850MD | 1 | 1.00 |
| OD existent 1+485 ME | 1 | 1.00 |
| OD existent 1+745 ME | 1 | 1.00 |
| OD existent 2+040 ME | 1 | 1.00 |
| OD existent 2+860 ME | 1 | 1.00 |
| OD nova 3+990 ME | 1 | 1.00 |
| Subtotal |  | 8.00 |
| Total |  | 8 |

**E0876** m Tub de PP corrugat doble capa Ø500 mm
51 m × 52.46 (57.71 amb costos indirectes) = 2943.21
Tub de PP corrugat doble capa de 500 mm. de diàmetre nominal i SN 8 kN/m2, inclòs pp de peces especials i accessoris, col·locat.

| Codi | Ut | Descripció | Rendiment | Preu | Import |
|---|---|---|---|---|---|
| O0101 | h | Cap de colla | 0.04 | 26.37 | 1.05 |
| O0102 | h | Oficial 1ª | 0.35 | 24.9 | 8.72 |
| O0110 | h | Peó | 0.35 | 20.75 | 7.26 |
| P1243 | m | Tub de pp DN500 mm., SN 8 kN/m2 p/p accesoris (material) | 1.02 | 34.74 | 35.43 |
|  |  | Total |  |  | 52.46 |

| Amidament | Uts. | Llarg | Parcial |
|---|---|---|---|
| ODT 0+800 nova | 1 | 8 | 8.00 |
| ODT 3+900 nova | 1 | 8 | 8.00 |
| Col·lector cuneta entubada |  | 35 | 35.00 |
| Subtotal |  |  | 51.00 |
| Total |  |  | 51 |

**E0840** u Embocadura prefabricada D 500 mm
2 u × 391.32 (430.45 amb costos indirectes) = 860.90
Embocadura armada prefabricada diàmetre 500 mm, inclou tots els treballs d'adequació, anivellament, excavació i rebliments, totalment col·locada i en servei.

| Codi | Ut | Descripció | Rendiment | Preu | Import |
|---|---|---|---|---|---|
| O0101 | h | Cap de colla | 0.1 | 26.37 | 2.64 |
| O0102 | h | Oficial 1ª | 2 | 24.9 | 49.80 |
| O0110 | h | Peó | 2 | 20.75 | 41.50 |
| P0503 | m3 | Formigó HM-20, =5% d'àrids reciclats, inclòs transport a l'obra | 0.2 | 96.5 | 19.30 |
| E02084 | u | Embocadura armada tub Ø 500 mm (material) | 1 | 217 | 217.00 |
| M0207 | h | Retroexcavadora 100 hp | 0.5 | 59.41 | 29.71 |
| M0214 | h | Camió grua 12 tn | 0.5 | 62.74 | 31.37 |
|  |  | Total |  |  | 391.32 |

| Amidament | Uts. | Parcial |
|---|---|---|
| ODT 0+800 - nova | 1 | 1.00 |
| ODT 3+900 nova | 1 | 1.00 |
| Subtotal |  | 2.00 |
| Total |  | 2 |

**E0324** m3 Còdol de riu de 70 a 100 mm per a rebliment de pous filtrants (07/12/1994)
9 m3 × 33.21 (36.53 amb costos indirectes) = 328.77
Còdol de riu de 75 a 100 mm, escampat amb retroexcavadora, inclòs càrrega i transport.

| Codi | Ut | Descripció | Rendiment | Preu | Import |
|---|---|---|---|---|---|
| O0101 | h | Cap de colla | 0.05 | 26.37 | 1.32 |
| O0102 | h | Oficial 1ª | 0.09 | 24.9 | 2.24 |
| O0110 | h | Peó | 0.15 | 20.75 | 3.11 |
| P0310 | m3 | Còdol de riu de 70 a 100 mm (material; 23/07/1998) | 1 | 23.17 | 23.17 |
| M0207 | h | Retroexcavadora 100 hp | 0.025 | 59.41 | 1.49 |
| vg | % | Despeses indirectes | 0.2618 | 7.2 | 1.88 |
|  |  | Total |  |  | 33.21 |

| Amidament | Llarg | Ample | Alt | Parcial |
|---|---|---|---|---|
| Pou de filtració | 3 | 3 | 1 | 9.00 |
| Total |  |  |  | 9 |

**E0335** m3 Pedraplè amb compactació, material préstec 5-70cm, inclòs transport
18 m3 × 20.46 (22.51 amb costos indirectes) = 405.18
Pedraplè amb pedres de granulometria de 5 a 70cm procedent de préstec, estesa i compactació segons condicions del Plec de Prescripcions, inclòs cànon d'extracció i transport a l'obra.

| Codi | Ut | Descripció | Rendiment | Preu | Import |
|---|---|---|---|---|---|
| O0101 | h | Cap de colla | 0.004 | 26.37 | 0.11 |
| O0110 | h | Peó | 0.04 | 20.75 | 0.83 |
| M0208 | h | Motoanivelladora | 0.01 | 73.35 | 0.73 |
| M0213 | h | Camió cisterna de 8 m³ | 0.01 | 48 | 0.48 |
| M0210B | h | Corró vibratori autop. 12 a 14 t | 0.02 | 57.5 | 1.15 |
| M0204 | h | Pala carregadora pneumàtics | 0.02 | 58.27 | 1.17 |
| P0316 | m3 | Pedres de granulometria 5-70 cm de préstec, inclòs transport a l'obra (material) | 1.05 | 15.23 | 15.99 |
|  |  | Total |  |  | 20.46 |

| Amidament | Llarg | Ample | Alt | Parcial |
|---|---|---|---|---|
| Pou de filtració | 3 | 3 | 2 | 18.00 |
| Total |  |  |  | 18 |

**E0820A1** u Embornal amb bústia i reixa fosa grisa 700x360x50 mm. (23/07/1998)
1 u × 218.98 (240.88 amb costos indirectes) = 240.88
Embornal amb bústia i reixa de fosa grisa de 700x360x50 mm. i bastiment, totalment acabada.

| Codi | Ut | Descripció | Rendiment | Preu | Import |
|---|---|---|---|---|---|
| O0101 | h | Cap de colla | 0.1 | 26.37 | 2.64 |
| O0102 | h | Oficial 1ª | 1 | 24.9 | 24.90 |
| O0110 | h | Peó | 1 | 20.75 | 20.75 |
| P1609 | m3 | Excavació de terres | 0.9 | 11.12 | 10.01 |
| E0109 | m2 | Encofrat de fusta per a fonaments i formigó ocult, col.locat. (23/07/1998) | 1.87 | 33.66 | 62.94 |
| E0502 | m3 | Formigó HM-20 per a fonaments i soleres (= 5% d'àrids reciclats) | 0.25 | 111.03 | 27.76 |
| P06204 | u | Reixa i bastiment 700x360x50 mm C-250 (material; 23/07/1998) | 1 | 60.16 | 60.16 |
| P1005 | m | Vorada pref. form. tipus bústia. (material; 01/04/2009) | 1 | 9.82 | 9.82 |
|  |  | Total |  |  | 218.98 |

| Amidament | Uts. | Parcial |
|---|---|---|
| travessera | 1 | 1.00 |
| Total |  | 1 |

**E0821** u Recreixement i anivellació pericó o bunera (12/01/2009)
2 u × 51.3 (56.43 amb costos indirectes) = 112.86
Repicat de xapa de morter, neteja, recreixement i anivellació de pericó, pou de registre, o bunera existent de qualsevol tipus a nova cota d'acabat, totalment acabat.

| Codi | Ut | Descripció | Rendiment | Preu | Import |
|---|---|---|---|---|---|
| O0101 | h | Cap de colla | 0.08 | 26.37 | 2.11 |
| O0102 | h | Oficial 1ª | 0.7 | 24.9 | 17.43 |
| O0110 | h | Peó | 0.7 | 20.75 | 14.53 |
| P0503 | m3 | Formigó HM-20, =5% d'àrids reciclats, inclòs transport a l'obra | 0.1 | 96.5 | 9.65 |
| P0602 | kg | Filferro recuit | 0.3 | 1.75 | 0.53 |
| P0604 | kg | Claus d'acer zincats | 0.15 | 1.71 | 0.26 |
| P0701 | m | Tauló de fusta de pi p/10 usos | 2 | 0.42 | 0.84 |
| P0702 | m3 | Llata de fusta de pi | 0.001 | 410 | 0.41 |
| P0704 | m2 | Tauler de fusta de pi 22 mm. p/10usos | 1 | 2.43 | 2.43 |
| P0706 | u | Puntal met.telescòpic h=5m,150 usos | 0.05 | 27.7 | 1.39 |
| P0707 | l | Desencofrant | 0.05 | 2.91 | 0.15 |
| M0214 | h | Camió grua 12 tn | 0.025 | 62.74 | 1.57 |
|  |  | Total |  |  | 51.3 |

| Amidament | Uts. | Parcial |
|---|---|---|
| zones de reforç de ferm | 2 | 2.00 |
| Total |  | 2 |

**E08211** u Recreixement i anivellació pou de registre
1 u × 169.77 (186.75 amb costos indirectes) = 186.75

| Amidament | Uts. | Parcial |
|---|---|---|
| zona de reforç de ferm | 1 | 1.00 |
| Total |  | 1 |

**E0875** m Tub de PP corrugat doble capa Ø400 mm
40 m × 34.8 (38.28 amb costos indirectes) = 1531.20
Tub de PP corrugat doble capa de 400 mm. de diàmetre nominal i SN 8 kN/m2, inclòs pp de peces especials i accessoris, col·locat.

| Codi | Ut | Descripció | Rendiment | Preu | Import |
|---|---|---|---|---|---|
| O0101 | h | Cap de colla | 0.03 | 26.37 | 0.79 |
| O0102 | h | Oficial 1ª | 0.25 | 24.9 | 6.23 |
| O0110 | h | Peó | 0.25 | 20.75 | 5.19 |
| P1242 | m | Tub de pp DN400 mm., SN 8 kN/m2 p/p accesoris | 1.02 | 22.15 | 22.59 |
|  |  | Total |  |  | 34.8 |

**E0424** m2 Aplacat de pedra rejuntat amb morter de ciment sobre solera de formigó (23/07/1998)
4 m2 × 61.79 (67.97 amb costos indirectes) = 271.88
Aplacat de pedra rejuntat amb morter de ciment, sobre solera de formigó HM-20, totalment acabat.

| Codi | Ut | Descripció | Rendiment | Preu | Import |
|---|---|---|---|---|---|
| O0101 | h | Cap de colla | 0.08 | 26.37 | 2.11 |
| O0102 | h | Oficial 1ª | 0.9 | 24.9 | 22.41 |
| O0110 | h | Peó | 0.9 | 20.75 | 18.68 |
| P0313 | m3 | Pedra calcària posada a l'obra | 0.07 | 119.84 | 8.39 |
| P0503 | m3 | Formigó HM-20, =5% d'àrids reciclats, inclòs transport a l'obra | 0.1 | 96.5 | 9.65 |
| E0108 | m3 | Morter de ciment elaborat a l'obra | 0.01 | 55.22 | 0.55 |
|  |  | Total |  |  | 61.79 |

| Amidament | Uts. | Llarg | Ample | Parcial |
|---|---|---|---|---|
| Sortides obres de drenatge | 1 | 2 | 2 | 4.00 |
| Total |  |  |  | 4 |

**E0501** m3 Formigó 15N/mm2 per a regularització sota fonaments o rebliments (= 5% d'àrids reciclats)
24 m3 × 100.34 (110.37 amb costos indirectes) = 2648.88

| Amidament | Uts. | Llarg | Ample | Alt | Parcial |
|---|---|---|---|---|---|
|  | 1 | 40 | 0.6 | 1 | 24.00 |
| Total |  |  |  |  | 24 |

**E08205** u Embornal amb bústia i reixa talla-aigües de fosa 985x495x70 mm D-400 (23/07/1998)
2 u × 267.8 (294.58 amb costos indirectes) = 589.16
Embornal amb vorada tipus bústia i reixa de fosa dúctil de 985x495x70 mm amb marc angular, classe D-400, acabat amb pintura negra asfàltica, inclou excavació, totalment acabada.

| Codi | Ut | Descripció | Rendiment | Preu | Import |
|---|---|---|---|---|---|
| O0110 | h | Peó | 1.85 | 20.75 | 38.39 |
| O0101 | h | Cap de colla | 0.1 | 26.37 | 2.64 |
| O0102 | h | Oficial 1ª | 1.85 | 24.9 | 46.07 |
| P1609 | m3 | Excavació de terres | 1 | 11.12 | 11.12 |
| P0617 | u | Reixa i bastiment 985x495x70 mm D-400 | 1 | 132 | 132.00 |
| P1005 | m | Vorada pref. form. tipus bústia. | 1 | 9.82 | 9.82 |
| E0502 | m3 | Formigó HM-20 per a fonaments i soleres (= 5% d'àrids reciclats) | 0.25 | 111.03 | 27.76 |
|  |  | Total |  |  | 267.8 |

## 06 PROTECCIONS I SENYALITZACIÓ (07/12/1994)
Import: 215240.52

### 06.01 SENYALITZACIÓ VERTICAL (07/12/1994)
Import: 37664.77

**E0215** u Desmuntatge de senyal de trànsit i demolició ancoratges (23/07/1998)
10 u × 16.26 (17.89 amb costos indirectes) = 178.90
Desmuntatge de senyal de trànsit i demolició d'ancoratges amb base de formigó, inclòs càrrega i transport al magatzem de Diputació, inclòs cànon d'abocador.

| Codi | Ut | Descripció | Rendiment | Preu | Import |
|---|---|---|---|---|---|
| O0102 | h | Oficial 1ª | 0.05 | 24.9 | 1.25 |
| O0110 | h | Peó | 0.3 | 20.75 | 6.23 |
| M0201 | h | Compressor aire gasoil 13,3 m³/h | 0.025 | 21.09 | 0.53 |
| M0207 | h | Retroexcavadora 100 hp | 0.01 | 59.41 | 0.59 |
| M0229 | h | Compressor d'aire de gasoil 3m³ | 0.1 | 7.06 | 0.71 |
| M0212B | h | Camió de trabuc 16 m³ | 0.12 | 45.4 | 5.45 |
| P1613 | u | Cànon d'abocador | 1 | 1.5 | 1.50 |
|  |  | Total |  |  | 16.26 |

| Amidament | Uts. | Parcial |
|---|---|---|
| Previsió | 10 | 10.00 |
| Total |  | 10 |

**E0729** m3 Fonamentació de suports i senyals, sense perns
30 m3 × 207.33 (228.06 amb costos indirectes) = 6841.80
Fonamentació per suports i senyals, amb formigó HM-20, inclosa excavació, càrrega i transport a l'abocador del material sobrant, totalment acabada.

| Codi | Ut | Descripció | Rendiment | Preu | Import |
|---|---|---|---|---|---|
| O0101 | h | Cap de colla | 0.1 | 26.37 | 2.64 |
| O0110 | h | Peó | 1 | 20.75 | 20.75 |
| O0102 | h | Oficial 1ª | 1 | 24.9 | 24.90 |
| P0503 | m3 | Formigó HM-20, =5% d'àrids reciclats, inclòs transport a l'obra | 1.1 | 96.5 | 106.15 |
| M0207 | h | Retroexcavadora 100 hp | 0.5 | 59.41 | 29.71 |
| M0225 | h | Vibrador | 1 | 2.09 | 2.09 |
| M0201 | h | Compressor aire gasoil 13,3 m³/h | 1 | 21.09 | 21.09 |
|  |  | Total |  |  | 207.33 |

| Amidament | Uts. | Parcial |
|---|---|---|
| Fonamentació senyals | 30 | 30.00 |
| Total |  | 30 |

**E0711** u Placa reflectora circular Ø60 cm, classe RA2
4 u × 85.61 (94.17 amb costos indirectes) = 376.68
Placa reflectora circular d'acer galvanitzat de 60 cm. de diàmetre, per a senyals de trànsit, amb revestiment reflectant HI classe RA2, inclòs ancoratges i cargoleria, sense incloure el suport, totalment col·locada.

| Codi | Ut | Descripció | Rendiment | Preu | Import |
|---|---|---|---|---|---|
| O0102 | h | Oficial 1ª | 0.3 | 24.9 | 7.47 |
| O0110 | h | Peó | 0.3 | 20.75 | 6.23 |
| P1403 | u | Placa circular reflect. 60 cm. RA2 (material) | 1 | 55.52 | 55.52 |
| M0214C | h | Camió grua de 5t (maquinària) | 0.3 | 54.62 | 16.39 |
|  |  | Total |  |  | 85.61 |

| Amidament | Uts. | Parcial |
|---|---|---|
| R-301 (1) | 2 | 2.00 |
| R-201 "5,5tn" | 2 | 2.00 |
| Subtotal |  | 4.00 |
| Total |  | 4 |

**E0709** u Placa reflectora triangular L=90 cm., classe RA2
18 u × 88.81 (97.69 amb costos indirectes) = 1758.42
Placa reflectora triangular d'acer galvanitzat de 90 cm. de costat, per a senyals de trànsit, amb revestiment reflectant HI classe RA2, inclòs ancoratges, cargoleria i elements de fixació al suport, sense incloure el suport, totalment col·locada.

| Codi | Ut | Descripció | Rendiment | Preu | Import |
|---|---|---|---|---|---|
| O0102 | h | Oficial 1ª | 0.3 | 24.9 | 7.47 |
| O0110 | h | Peó | 0.3 | 20.75 | 6.23 |
| P1401 | u | Placa triang. reflect. 90 cm. RA2 (material) | 1 | 58.72 | 58.72 |
| M0214C | h | Camió grua de 5t | 0.3 | 54.62 | 16.39 |
|  |  | Total |  |  | 88.81 |

| Amidament | Uts. | Parcial |
|---|---|---|
| P-15a | 5 | 5.00 |
| P-23 | 2 | 2.00 |
| P-22 | 2 | 2.00 |
| P-16a Pendent "10%" | 2 | 2.00 |
| P-16a Pendent "9%" | 1 | 1.00 |
| P-16b Pendent "10%" | 1 | 1.00 |
| P-16b Pendent "9%" | 1 | 1.00 |
| P-1a accés dreta | 1 | 1.00 |
| P-1b accés esquerre | 1 | 1.00 |
| P-24a | 2 | 2.00 |
| Subtotal |  | 18.00 |
| Total |  | 18 |

**E0713** u Placa reflectora octogonal 60 cm. doble apotema, classe RA2
2 u × 85.61 (94.17 amb costos indirectes) = 188.34
Placa reflectora octogonal d'acer galvanitzat de 60 cm. de doble apotema, per a senyals de trànsit, amb revestiment reflectant HI classe RA2, inclòs ancoratges i cargoleria, sense incloure el suport, totalment col·locada.

| Codi | Ut | Descripció | Rendiment | Preu | Import |
|---|---|---|---|---|---|
| O0102 | h | Oficial 1ª | 0.3 | 24.9 | 7.47 |
| O0110 | h | Peó | 0.3 | 20.75 | 6.23 |
| P1420 | u | Placa octog. reflect. 60 cm. RA2 (material) | 1 | 55.52 | 55.52 |
| M0214C | h | Camió grua de 5t | 0.3 | 54.62 | 16.39 |
|  |  | Total |  |  | 85.61 |

| Amidament | Uts. | Parcial |
|---|---|---|
| R-2 accés | 2 | 2.00 |
| Total |  | 2 |

**E0717** u Placa reflectora rectangular 90x60 cm, classe RA2
4 u × 121.53 (133.68 amb costos indirectes) = 534.72
Placa reflectora rectangular d'acer galvanitzat de 90x60 cm.,per a senyals de trànsit, amb revestiment reflectant HI classe RA2, inclòs ancoratges i cargoleria, sense incloure el suport, totalment col·locada.

| Codi | Ut | Descripció | Rendiment | Preu | Import |
|---|---|---|---|---|---|
| O0102 | h | Oficial 1ª | 0.35 | 24.9 | 8.72 |
| O0110 | h | Peó | 0.35 | 20.75 | 7.26 |
| P1409 | u | Placa infor. refl. 60x90 cm. RA2 (material) | 1 | 86.43 | 86.43 |
| M0214C | h | Camió grua de 5t | 0.35 | 54.62 | 19.12 |
|  |  | Total |  |  | 121.53 |

| Amidament | Uts. | Parcial |
|---|---|---|
| S-109 (Mirador) | 2 | 2.00 |
| Subtotal |  | 2.00 |
| S-900 (Prevenció incendis) | 2 | 2.00 |
| Subtotal |  | 2.00 |
| Total |  | 4 |

**E0723** u Fita quilomètrica amb placa reflectora de 40x60 cm, nivell 2 HIP (12/01/2009)
10 u × 195.53 (215.08 amb costos indirectes) = 2150.80
Fita quilomètrica, amb placa reflectora de 600x400 mm, nivell 2 HIP, inclòs les 2 plaques, suports, ancoratges i cargoleria, totalment col·locada
.

| Codi | Ut | Descripció | Rendiment | Preu | Import |
|---|---|---|---|---|---|
| O0102 | h | Oficial 1ª | 0.18 | 24.9 | 4.48 |
| O0110 | h | Peó | 0.2 | 20.75 | 4.15 |
| P1431 | u | Placa qm. refl. 40x60 cm (material; 12/01/2009) | 2 | 71.51 | 143.02 |
| P1439 | m | Suport acer galv. 100x50x3 mm (material) | 2.5 | 17.55 | 43.88 |
|  |  | Total |  |  | 195.53 |

| Amidament | Uts. | Parcial |
|---|---|---|
| Fites km | 10 | 10.00 |
| Total |  | 10 |

**E0721** u Plafó direccional 800x400mm, nivell 2 HIP (12/01/2009)
2 u × 77.75 (85.53 amb costos indirectes) = 171.06
Plafó direccional, amb placa reflectora, per a corbes, de 800x400 mm., nivell 2 HIP, inclòs ancoratges i cargoleria.

| Codi | Ut | Descripció | Rendiment | Preu | Import |
|---|---|---|---|---|---|
| O0102 | h | Oficial 1ª | 0.18 | 24.9 | 4.48 |
| O0110 | h | Peó | 0.2 | 20.75 | 4.15 |
| P14290 | u | Panell direc. refl. 800x400 mm (material; 12/01/2009) | 1 | 69.12 | 69.12 |
|  |  | Total |  |  | 77.75 |

| Amidament | Uts. | Parcial |
|---|---|---|
| Panell direccional | 2 | 2.00 |
| Total |  | 2 |

**E0739** u Suport rectangular d'acer galvanitzat de 100x50x3 mm. 1 senyal
15.5 u × 138.6 (152.46 amb costos indirectes) = 2363.13
Suport rectangular d'acer galvanitzat de 100x50x3 mm, per a la col·locació d'una senyal de trànsit en carreteres, inclòs fonamentació i col·locació

| Codi | Ut | Descripció | Rendiment | Preu | Import |
|---|---|---|---|---|---|
| O0102 | h | Oficial 1ª | 0.4 | 24.9 | 9.96 |
| O0110 | h | Peó | 0.4 | 20.75 | 8.30 |
| P1439 | m | Suport acer galv. 100x50x3 mm | 3.5 | 17.55 | 61.43 |
| P0504 | m3 | Formigó HM-20 posat a l'obra | 0.14 | 95 | 13.30 |
| M0207 | h | Retroexcavadora 100 hp | 0.4 | 59.41 | 23.76 |
| M0214C | h | Camió grua de 5t | 0.4 | 54.62 | 21.85 |
|  |  | Total |  |  | 138.6 |

| Amidament | Uts. | Llarg | Parcial |
|---|---|---|---|
| Senyals dobles | 5 | 3.1 | 15.50 |
| Total |  |  | 15.5 |

**E0725** m Suport rectangular d'acer galvanitzat de 80x40x2 mm. 1 senyal
88.5 m × 111.83 (123.01 amb costos indirectes) = 10886.39
Suport rectangular d'acer galvanitzat de 80x40x2 mm, per a la col·locació d'una senyal de trànsit en carreteres, inclòs fonamentació i col·locació

| Codi | Ut | Descripció | Rendiment | Preu | Import |
|---|---|---|---|---|---|
| O0102 | h | Oficial 1ª | 0.35 | 24.9 | 8.72 |
| O0110 | h | Peó | 0.35 | 20.75 | 7.26 |
| P1417 | m | Suport tub acer galv. 80x40x2mm. (material) | 3.2 | 13.92 | 44.54 |
| P0504 | m3 | Formigó HM-20 posat a l'obra | 0.12 | 95 | 11.40 |
| M0207 | h | Retroexcavadora 100 hp | 0.35 | 59.41 | 20.79 |
| M0214C | h | Camió grua de 5t | 0.35 | 54.62 | 19.12 |
|  |  | Total |  |  | 111.83 |

| Amidament | Uts. | Llarg | Parcial |
|---|---|---|---|
| Senyals simples | 30 | 2.7 | 81.00 |
| Fites quilomètriques | 5 | 1.5 | 7.50 |
| Total |  |  | 88.5 |

**E0757** m2 Placa d'alumini, classe RA2, amb abraçadores
9.95 m2 × 342.09 (376.3 amb costos indirectes) = 3744.19
Placa d'alumini, per a senyals de trànsit tipus flextes i cartells, amb revestiment reflectant HI classe RA2, inclòs ancoratges i cargoleria, sense incloure el suport, totalment col·locada

| Codi | Ut | Descripció | Rendiment | Preu | Import |
|---|---|---|---|---|---|
| O0102 | h | Oficial 1ª | 0.5 | 24.9 | 12.45 |
| O0110 | h | Peó | 0.5 | 20.75 | 10.38 |
| P14970 | m2 | Placa d'alumini de 0,50 m2 a 1,00 m2 RA2 (material) | 1 | 287.87 | 287.87 |
| P14975A | u | Pp Abraçadores o brides d'alumini i elements de fixació al suport de senyals de trànsit (material) | 6 | 2.5 | 15.00 |
| M0214C | h | Camió grua de 5t | 0.3 | 54.62 | 16.39 |
|  |  | Total |  |  | 342.09 |

| Amidament | Uts. | Llarg | Parcial |
|---|---|---|---|
| S-500 Albinyana | 1 | 1.02 | 1.02 |
| S-510 Albinyana | 1 | 1.02 | 1.02 |
| S-500 Bonastre | 1 | 1.02 | 1.02 |
| Subtotal |  |  | 3.06 |
| S-510 Bonastre | 1 | 1.02 | 1.02 |
| Subtotal |  |  | 1.02 |
| Panell P15a + R301 | 3 | 0.63 | 1.89 |
| Subtotal |  |  | 1.89 |
| Panell entrada a Parc Natural | 2 | 0.99 | 1.98 |
| Panell P-22 + R-301 (Via utilitzada per ciclistes) | 2 |  | 2.00 |
| Subtotal |  |  | 3.98 |
| Total |  |  | 9.95 |

**PC020** m2 Placa d'alumini fins a 0,25 m², nivell 2 HIP, amb abraçadores (07/12/1994)
0.24 m2 × 359.88 (395.87 amb costos indirectes) = 95.01
Placa d'alumini fins a 0,25 m², per a senyals de trànsit senyals d'orientació, amb revestiment reflectant nivell 2 HIP, inclosos abraçadores d'unió al suport i cargoleria corresponent, totalment col·locada.

| Codi | Ut | Descripció | Rendiment | Preu | Import |
|---|---|---|---|---|---|
| O0101 | h | Cap de colla | 0.15 | 26.37 | 3.96 |
| O0102 | h | Oficial 1ª | 0.3 | 24.9 | 7.47 |
| O0110 | h | Peó | 0.4 | 20.75 | 8.30 |
| PUC20 | m2 | Placa d'alumini fins 0,25 m2 (material; 01/10/2024) | 1 | 320.9 | 320.90 |
| vg | % | Despeses indirectes | 2.6742 | 7.2 | 19.25 |
|  |  | Total |  |  | 359.88 |

| Amidament | Uts. | Llarg | Parcial |
|---|---|---|---|
| S-810 | 2 | 0.12 | 0.24 |
| Total |  |  | 0.24 |

**E0730** m3 Fonamentació per a plaques i panells de senyal. vertical d'alumini amb perns
11 m3 × 255.61 (281.17 amb costos indirectes) = 3092.87
Fonamentació per a senyals, plaques i panells de senyalització vertical d'alumini, amb formigó HM-20, inclosa excavació, càrrega i transport a l'abocador del material sobrant i col·locació dels perns d'ancoratge roscats (sense el subministre), segons plànols, totalment acabada

| Codi | Ut | Descripció | Rendiment | Preu | Import |
|---|---|---|---|---|---|
| O0101 | h | Cap de colla | 0.2 | 26.37 | 5.27 |
| O0102 | h | Oficial 1ª | 2 | 24.9 | 49.80 |
| O0110 | h | Peó | 2 | 20.75 | 41.50 |
| P0503 | m3 | Formigó HM-20, =5% d'àrids reciclats, inclòs transport a l'obra | 1.1 | 96.5 | 106.15 |
| M0207 | h | Retroexcavadora 100 hp | 0.5 | 59.41 | 29.71 |
| M0225 | h | Vibrador | 1 | 2.09 | 2.09 |
| M0201 | h | Compressor aire gasoil 13,3 m³/h | 1 | 21.09 | 21.09 |
|  |  | Total |  |  | 255.61 |

| Amidament | Uts. | Parcial |
|---|---|---|
| P-15a +R-301 | 3 | 3.00 |
| S-500 i S-510 | 4 | 4.00 |
| Subtotal |  | 7.00 |
| Panell entrada espai protegit | 2 | 2.00 |
| Panell via ciclista | 2 | 2.00 |
| Subtotal |  | 4.00 |
| Total |  | 11 |

**E0745** m Pal d'alumini anoditzat color plata, Ø90 mm. MC (23/07/1998)
32.26 m × 33.48 (36.83 amb costos indirectes) = 1188.14
Pal d'alumini anoditzat color plata, estriat, de 90 mm. de diàmetre MC, col·locat.

| Codi | Ut | Descripció | Rendiment | Preu | Import |
|---|---|---|---|---|---|
| O0102 | h | Oficial 1ª | 0.05 | 24.9 | 1.25 |
| O0110 | h | Peó | 0.09 | 20.75 | 1.87 |
| P1472 | m | Pal alumini diàmetre 90 mm. MC (material; 23/07/1998) | 1 | 30.36 | 30.36 |
|  |  | Total |  |  | 33.48 |

| Amidament | Uts. | Llarg | Parcial |
|---|---|---|---|
| Senyal S500 i S510 | 4 | 2.71 | 10.84 |
| Senyal Espai protegit | 2 | 2.71 | 5.42 |
| P-15a +R301 | 4 | 4 | 16.00 |
| Subtotal |  |  | 32.26 |
| Total |  |  | 32.26 |

**E07442** u Base d'acer galvanitzat per a suport de 114 mm.
6 u × 142.7 (156.97 amb costos indirectes) = 941.82
Base d'acer galvanitzat per a subjecció al fonament del suport de 114 mm de diàmetre de senyals de trànsit, col·locat, inclòs el subministre dels perns roscats d'ancoratge del fonament

| Codi | Ut | Descripció | Rendiment | Preu | Import |
|---|---|---|---|---|---|
| O0102 | h | Oficial 1ª | 0.2 | 24.9 | 4.98 |
| O0110 | h | Peó | 0.2 | 20.75 | 4.15 |
| P14712 | u | Base d'acer galvanit. suport 114 mm. inclòs perns (material) | 1 | 122.65 | 122.65 |
| M0214C | h | Camió grua de 5t | 0.2 | 54.62 | 10.92 |
|  |  | Total |  |  | 142.7 |

| Amidament | Uts. | Parcial |
|---|---|---|
| Senyal S500 i S510 | 4 | 4.00 |
| Senyal Espai protegit | 2 | 2.00 |
| Subtotal |  | 6.00 |
| Total |  | 6 |

**PC018** u Base d'acer galvanitzat per a suport de 90 mm. (07/12/1994)
10 u × 122.2 (134.42 amb costos indirectes) = 1344.20
Base d'acer galvanitzat per a suport de 90 mm. col·locada.

| Codi | Ut | Descripció | Rendiment | Preu | Import |
|---|---|---|---|---|---|
| O0101 | h | Cap de colla | 0.1 | 26.37 | 2.64 |
| O0102 | h | Oficial 1ª | 0.15 | 24.9 | 3.74 |
| O0110 | h | Peó | 0.25 | 20.75 | 5.19 |
| PUC18 | u | Base d'acer galvanit. suport 90 mm. (material; 01/10/2024) | 1 | 103.03 | 103.03 |
| vg | % | Despeses indirectes | 1.0555 | 7.2 | 7.60 |
|  |  | Total |  |  | 122.2 |

| Amidament | Uts. | Parcial |
|---|---|---|
| Senyal S500 i S510 | 4 | 4.00 |
| Senyal Espai protegit | 2 | 2.00 |
| P-15a +R301 | 4 | 4.00 |
| Subtotal |  | 10.00 |
| Total |  | 10 |

**E07312** u Trasllat de senyal d'indicació o orientació existent (23/07/1998)
2 u × 252.01 (277.21 amb costos indirectes) = 554.42
Trasllat de senyal d'indicació o orientació existent de qualsevol tipus a nova ubicació, inclòs la demolició de la base de formigó, l'excavació i fonamanetació de la nova base de formigó, tots els treballs i materials necessaris per deixar la partida acabada.

| Codi | Ut | Descripció | Rendiment | Preu | Import |
|---|---|---|---|---|---|
| O0101 | h | Cap de colla | 3 | 26.37 | 79.11 |
| O0110 | h | Peó | 3 | 20.75 | 62.25 |
| M0212B | h | Camió de trabuc 16 m³ | 0.5 | 45.4 | 22.70 |
| P1609 | m3 | Excavació de terres | 0.72 | 11.12 | 8.01 |
| E0502 | m3 | Formigó HM-20 per a fonaments i soleres (= 5% d'àrids reciclats) | 0.72 | 111.03 | 79.94 |
|  |  | Total |  |  | 252.01 |

| Amidament | Uts. | Parcial |
|---|---|---|
| Cartells orientació aprofitables | 2 | 2.00 |
| Total |  | 2 |

**E07291** u Muntatge de senyal de trànsit reaprofitada de qualsevol geoemetria i mida sobre nou suport (23/07/1998)
5 u × 37.88 (41.67 amb costos indirectes) = 208.35
Muntatge de senyal de trànsit reaprofitada de qualsevol geoemtria i mida sobre nou suport rectangular d'acer galvanitzat de 100x50x4 mm

| Codi | Ut | Descripció | Rendiment | Preu | Import |
|---|---|---|---|---|---|
| O0102 | h | Oficial 1ª | 0.35 | 24.9 | 8.72 |
| O0110 | h | Peó | 0.35 | 20.75 | 7.26 |
| P1440 | m | Suport acer galv. 100x50x4 mm (material; 23/07/1998) | 1 | 21.9 | 21.90 |
|  |  | Total |  |  | 37.88 |

| Amidament | Uts. | Parcial |
|---|---|---|
| Senyal reaprofitada | 5 | 5.00 |
| Total |  | 5 |

**E0744** u Base d'acer galvanitzat per a suport de 76 mm.
1 u × 108.51 (119.36 amb costos indirectes) = 119.36
Base d'acer galvanitzat per a subjecció al fonament del suport de 76 mm de diàmetre de senyals de trànsit, col·locat, inclòs el subministre dels perns roscats d'ancoratge del fonament

| Codi | Ut | Descripció | Rendiment | Preu | Import |
|---|---|---|---|---|---|
| O0102 | h | Oficial 1ª | 0.2 | 24.9 | 4.98 |
| O0110 | h | Peó | 0.2 | 20.75 | 4.15 |
| P14710 | u | Base d'acer galvanit. suport 76 mm. inclòs perns (material) | 1 | 88.46 | 88.46 |
| M0214C | h | Camió grua de 5t | 0.2 | 54.62 | 10.92 |
|  |  | Total |  |  | 108.51 |

| Amidament | Uts. | Parcial |
|---|---|---|
| Cartells orientació | 1 | 1.00 |
| Total |  | 1 |

**E07381** m Pal d'alumini anoditzat color plata, Ø76 mm. MB (12/01/2009)
3 m × 26.81 (29.49 amb costos indirectes) = 88.47
Pal d'alumini anoditzat color plata, estriat, de 76 mm. de diàmetre MB, col·locat.

| Codi | Ut | Descripció | Rendiment | Preu | Import |
|---|---|---|---|---|---|
| O0102 | h | Oficial 1ª | 0.05 | 24.9 | 1.25 |
| O0110 | h | Peó | 0.09 | 20.75 | 1.87 |
| P1481 | m | Pal alumini diàmetre 76 mm. MB (material; 12/01/2009) | 1 | 23.69 | 23.69 |
|  |  | Total |  |  | 26.81 |

| Amidament | Llarg | Parcial |
|---|---|---|
| Cartells orientació | 3 | 3.00 |
| Total |  | 3 |

**E0722** u Plafó direccional 1600x400mm, nivell 2 HIP (12/01/2009)
2 u × 131.68 (144.85 amb costos indirectes) = 289.70
Plafó direccional, amb placa reflectora, per a corbes, de 1600x400mm., nivell 2 HIP, inclòs ancoratges i cargoleria.

| Codi | Ut | Descripció | Rendiment | Preu | Import |
|---|---|---|---|---|---|
| O0102 | h | Oficial 1ª | 0.18 | 24.9 | 4.48 |
| O0110 | h | Peó | 0.2 | 20.75 | 4.15 |
| P1430 | u | Panell direc.refl. 1600x400 mm (material; 12/01/2009) | 1 | 123.05 | 123.05 |
|  |  | Total |  |  | 131.68 |

| Amidament | Uts. | Parcial |
|---|---|---|
| Corbes | 2 | 2.00 |
| Total |  | 2 |

**E0724** m2 Cartell reflector en planxa o lamel·les, classe RA2
1.5 m2 × 258.81 (284.69 amb costos indirectes) = 427.04
Cartell reflector d'acer galvanitzat en planxa o lamel·les perfilades per a senyals d'informació i d'orientació, amb revestiment reflectant HI classe RA2, inclòs ancoratges i cargoleria.

| Codi | Ut | Descripció | Rendiment | Preu | Import |
|---|---|---|---|---|---|
| O0101 | h | Cap de colla | 0.1 | 26.37 | 2.64 |
| O0102 | h | Oficial 1ª | 0.5 | 24.9 | 12.45 |
| O0110 | h | Peó | 0.5 | 20.75 | 10.38 |
| P1411 | m2 | Cartell en lames RA2 (material) | 1 | 206.03 | 206.03 |
| M0214C | h | Camió grua de 5t | 0.5 | 54.62 | 27.31 |
|  |  | Total |  |  | 258.81 |

| Amidament | Uts. | Llarg | Alt | Parcial |
|---|---|---|---|---|
| SV orientació | 1 | 1.5 | 1 | 1.50 |
| Total |  |  |  | 1.5 |

**E07301** u Mirall convex acrílic irrompible, bombat a 90º, amb òptica de D 800mm en marc de 950 mm (05/08/2022)
1 u × 109.96 (120.96 amb costos indirectes) = 120.96
Mirall convex acrílic irrompible, bombat a 90º per obtenir una visió correcta a dues direccions, amb òptica de D 800mm en marc de D 950 mm, subministrat amb fixació universal per a pals de diàmetres de 90 mm, que permeti una precisa orientació del mateix.

| Codi | Ut | Descripció | Rendiment | Preu | Import |
|---|---|---|---|---|---|
| O0102 | h | Oficial 1ª | 0.175 | 24.9 | 4.36 |
| O0110 | h | Peó | 0.2 | 20.75 | 4.15 |
| 05.06.29.04 | u | Mirall convex acrílic irrompible, bombat a 90º , amb òptica de D 800mm en marc de D 950 mm (material; 05/08/2022) | 1 | 101.45 | 101.45 |
|  |  | Total |  |  | 109.96 |

| Amidament | Uts. | Parcial |
|---|---|---|
| Accés sense visibilitat | 1 | 1.00 |
| Total |  | 1 |

### 06.02 SENYALITZACIÓ HORITZONTAL (10/07/2006)
Import: 10779.13

**E0706** m Marca viària longitudinal 15 cm. amplada, pintura acrílica
13812.1 m × 0.6 (0.66 amb costos indirectes) = 9115.99
Marca viària longitudinal de 15 cm d'amplada sobre paviment per a ús permanent i retrorreflectant en sec, amb humitat i amb pluja, tipus P-RR, amb pintura acrílica de color blanc i microesferes de vidre, aplicada mecànicament mitjançant polvorització, incloent el premarcatge.

| Codi | Ut | Descripció | Rendiment | Preu | Import |
|---|---|---|---|---|---|
| O0101 | h | Cap de colla | 0.0011 | 26.37 | 0.03 |
| O0102 | h | Oficial 1ª | 0.0033 | 24.9 | 0.08 |
| O0110 | h | Peó | 0.0022 | 20.75 | 0.05 |
| M0224 | h | Màquina pintura bandes autop. (maquinària) | 0.0011 | 41.57 | 0.05 |
| M0364 | h | Furgoneta de 3500 kg (maquinària) | 0.0011 | 8.12 | 0.01 |
| P14220 | kg | Pintura acrílica en solució aquosa o amb dissolvent (material) | 0.135 | 2.27 | 0.31 |
| P14210 | kg | Microesferes de vidre (material) | 0.072 | 0.96 | 0.07 |
|  |  | Total |  |  | 0.6 |

| Amidament | Uts. | Llarg | Parcial |
|---|---|---|---|
| Eix | 0.7 | 5023 | 3516.10 |
| Vorals | 2 | 5023 | 10046.00 |
| Previsió reodenament zones aparcament Albinyana |  | 100 | 100.00 |
| Previsó aparcametn cementiri |  | 150 | 150.00 |
| Subtotal |  |  | 13812.10 |
| Total |  |  | 13812.1 |

**E0732** m Marca viària transversal 40 cm. amplada, pintura blanca
15 m × 1.56 (1.72 amb costos indirectes) = 25.80
Marca viària transversal de 40 cm d'amplada sobre paviment per a ús permanent i retrorreflectant en sec, amb humitat i amb pluja, tipus P-RR, amb pintura acrílica de color blanc i microesferes de vidre, aplicada mecànicament mitjançant polvorització, incloent el premarcatge.

| Codi | Ut | Descripció | Rendiment | Preu | Import |
|---|---|---|---|---|---|
| O0101 | h | Cap de colla | 0.0029 | 26.37 | 0.08 |
| O0102 | h | Oficial 1ª | 0.0087 | 24.9 | 0.22 |
| O0110 | h | Peó | 0.0058 | 20.75 | 0.12 |
| M0224 | h | Màquina pintura bandes autop. | 0.0029 | 41.57 | 0.12 |
| M0364 | h | Furgoneta de 3500 kg | 0.0029 | 8.12 | 0.02 |
| P14220 | kg | Pintura acrílica en solució aquosa o amb dissolvent | 0.36 | 2.27 | 0.82 |
| P14210 | kg | Microesferes de vidre | 0.192 | 0.96 | 0.18 |
|  |  | Total |  |  | 1.56 |

| Amidament | Uts. | Llarg | Parcial |
|---|---|---|---|
| Línies de parada STOP | 5 | 3 | 15.00 |
| Total |  |  | 15 |

**E07083** m2 Pintura en paviments de color a determinar i retrorreflectant (10/07/2006)
174 m2 × 8.55 (9.41 amb costos indirectes) = 1637.34
Pintat sobre paviment bituminós o de formigó amb pintura acrílica de color a determinar per la Direcció d'Obra amb microesferes de vidre, aplicada amb màquina d'accionament manual, totalment acabada.

| Codi | Ut | Descripció | Rendiment | Preu | Import |
|---|---|---|---|---|---|
| O0101 | h | Cap de colla | 0.04 | 26.37 | 1.05 |
| O0110 | h | Peó | 0.2 | 20.75 | 4.15 |
| P14223 | kg | Pintura color (material; 10/07/2006) | 1 | 2.42 | 2.42 |
| M0220 | h | Escombradora autopropulsada | 0.0024 | 42.15 | 0.10 |
| M0224 | h | Màquina pintura bandes autop. | 0.02 | 41.57 | 0.83 |
|  |  | Total |  |  | 8.55 |

| Amidament | Uts. | Llarg | Ample | Alt | Parcial |
|---|---|---|---|---|---|
| Esquenes d'ase | 7 | 3 | 2 | 2 | 84.00 |
| Previsió intineriari vianants |  | 60 | 1.5 |  | 90.00 |
| Subtotal |  |  |  |  | 174.00 |
| Total |  |  |  |  | 174 |

### 06.03 BARRERES DE SEGURETAT (07/12/1994)
Import: 135167.68

**E0214** m Desmuntatge barrera de seguretat flexible i demolició ancoratges (23/07/1998)
1456 m × 7.91 (8.7 amb costos indirectes) = 12667.20
Desmuntatge de barrera de seguretat flexible i demolició d'ancoratges amb base de formigó,inclòs p.p. de suports i transport a abocador o magatzem, i cànon.

| Codi | Ut | Descripció | Rendiment | Preu | Import |
|---|---|---|---|---|---|
| O0102 | h | Oficial 1ª | 0.05 | 24.9 | 1.25 |
| O0110 | h | Peó | 0.1 | 20.75 | 2.08 |
| M0201 | h | Compressor aire gasoil 13,3 m³/h | 0.02 | 21.09 | 0.42 |
| M0207 | h | Retroexcavadora 100 hp | 0.01 | 59.41 | 0.59 |
| M0229 | h | Compressor d'aire de gasoil 3m³ | 0.1 | 7.06 | 0.71 |
| M0212B | h | Camió de trabuc 16 m³ | 0.03 | 45.4 | 1.36 |
| P1613 | u | Cànon d'abocador | 1 | 1.5 | 1.50 |
|  |  | Total |  |  | 7.91 |

| Amidament | Llarg | Parcial |
|---|---|---|
| Existent PEIN | 1416 | 1416.00 |
| Previsió trams mal estat aparcament cemenitiri | 40 | 40.00 |
| Total |  | 1456 |

**E07361** m Barrera de seguretat metàl·lica simple sense separador, tipus AS-BLB.H (C4) o similar cada 4m, termolacada en RAL verd-marró (11/05/2010)
1260 m × 48.4 (53.24 amb costos indirectes) = 67082.40
Barrera de seguretat metàl·lica simple sense separador, tipus AS-BLB.H (C4) o similar, amb nivell de contenció N2, índex de severitat A, amplària de treball W4 i deflexió dinàmica 1,1 m, segons UNE-EN 1317-2, amb un perfil longitudinal de secció de doble ona i pals de perfil "en C" tipus CPN C-120 de 1,4 m de longitud cada 4 m, inclòs enclavament en terres o formigó, soldadures, peça reflectora a dues cares cada 8 m, topall final si s'escau, material auxiliar, totalment col·locada en recta o corba de qualsevol radi., termolacada en RAL verd-marró a definir per la Propietat.

| Codi | Ut | Descripció | Rendiment | Preu | Import |
|---|---|---|---|---|---|
| O0101 | h | Cap de colla | 0.02 | 26.37 | 0.53 |
| O0102 | h | Oficial 1ª | 0.04 | 24.9 | 1.00 |
| O0110 | h | Peó | 0.04 | 20.75 | 0.83 |
| P14141 | m | Barrera seguretat doble ona termolacada en RAL verd-marró (material; 28/03/2022) | 1 | 38 | 38.00 |
| P1424 | u | Part proporc. mater. barreres (material; 11/05/2010) | 1 | 6.28 | 6.28 |
| M0253 | h | Màquina per a clavar muntants metàl·lics (maquinària) | 0.04 | 43.97 | 1.76 |
|  |  | Total |  |  | 48.4 |

| Amidament | Llarg | Ample | Parcial |
|---|---|---|---|
| Reposició | 1416 |  | 1416.00 |
| Nous trams | 264 |  | 264.00 |
| Previsió trams cada 2m (15%) | 1680 | -0.15 | -252.00 |
| Previsió trams amb placa cada 2m (10%) | 1680 | -0.1 | -168.00 |
| Subtotal |  |  | 1260.00 |
| Total |  |  | 1260 |

**E07008** m Barrera de seguretat BMSRA2/C h=0,75m, N2/A/W4, sense separador cada 2m, termolacat, placa d'ancoratge
168 m × 73.2 (80.52 amb costos indirectes) = 13527.36
Barrera de seguretat metàl·lica simple, amb nivell de contenció N2, índex de severitat A, amplada de treball W4, i deflexió dinàmica 1,1 segons UNE-EN 1317-2, sense separador, galvanitzada en calent i termolacat C4, incloent tanca de secció doble ona, pal de perfil C-120 de 0,75m amb placa d'ancoratge cada 2m (BMSRA2/C), elements de fixació, topall final si s'escau, material auxiliar i captafars, a una alçaria de 750 mm, inclòs la instal·lació mecànica i soldadures, totalment col·locada en recta o corbada de qualsevol radi

| Codi | Ut | Descripció | Rendiment | Preu | Import |
|---|---|---|---|---|---|
| O0101 | h | Cap de colla | 0.0533 | 26.37 | 1.41 |
| O0102 | h | Oficial 1ª | 0.1067 | 24.9 | 2.66 |
| O0110 | h | Peó | 0.1067 | 20.75 | 2.21 |
| M0214 | h | Camió grua 12 tn | 0.0267 | 62.74 | 1.68 |
| M0364 | h | Furgoneta de 3500 kg | 0.0533 | 8.12 | 0.43 |
| M0235 | h | Equip de soldadura elèctrica (maquinària) | 0.0533 | 14.55 | 0.78 |
| M0227 | h | Grup electrògen de 45/60 kVA (maquinària) | 0.0533 | 5.26 | 0.28 |
| P07008 | m | Barrera de seguretat BMSRA2/C h=0,75m, N2/A/W4, sense separador cada 2m, termolacat, placa d'ancoratge (material) | 1 | 63.75 | 63.75 |
|  |  | Total |  |  | 73.2 |

| Amidament | Llarg | Ample | Parcial |
|---|---|---|---|
| Previsió trams amb placa cada 2m (10%) | 1680 | 0.1 | 168.00 |
| Total |  |  | 168 |

**E07363** m Barrera de seguretat metàl·lica simple sense separador, tipus AS-BLB.H (C4) o similar cada 2m, termolacada en RAL verd-marró (07/12/1994)
252 m × 60.23 (66.25 amb costos indirectes) = 16695.00
Barrera de seguretat metàl·lica simple sense separador, tipus AS-BLB.H (C4) o similar, amb nivell de contenció N2, índex de severitat A, amplària de treball W4 i deflexió dinàmica 1,1 m, segons UNE-EN 1317-2, amb un perfil longitudinal de secció de doble ona i pals de perfil "en C" tipus CPN C-120 de 2 m de longitud cada 4 m, inclòs enclavament en terres o formigó, soldadures, peça reflectora a dues cares cada 8 m, topall final si s'escau, material auxiliar, totalment col·locada en recta o corba de qualsevol radi., termolacada en RAL verd-marró a definir per la Propietat.

| Codi | Ut | Descripció | Rendiment | Preu | Import |
|---|---|---|---|---|---|
| O0101 | h | Cap de colla | 0.03 | 26.37 | 0.79 |
| O0102 | h | Oficial 1ª | 0.06 | 24.9 | 1.49 |
| O0110 | h | Peó | 0.06 | 20.75 | 1.25 |
| P14141 | m | Barrera seguretat doble ona termolacada en RAL verd-marró | 1 | 38 | 38.00 |
| P1424 | u | Part proporc. mater. barreres | 2 | 6.28 | 12.56 |
| M0253 | h | Màquina per a clavar muntants metàl·lics | 0.08 | 43.97 | 3.52 |
| vg | % | Despeses indirectes | 0.3638 | 7.2 | 2.62 |
|  |  | Total |  |  | 60.23 |

| Amidament | Llarg | Ample | Parcial |
|---|---|---|---|
| Previsió trams cada 2m (15%) | 1680 | 0.15 | 252.00 |
| Total |  |  | 252 |

**E07364.2** u Extrem de 8 m de barrera de seguretat metàl·lica en RAL verd-marró (28/03/2022)
23 u × 653.3 (718.63 amb costos indirectes) = 16528.49
Extrem de 8 m mínim de barrera de seguretat metàl·lica de qualsevol tipus, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA | 0.8 | 5.26 | 4.21 |
| P14450.2 | u | Extrem 8m per barrera seguretat metàl·lica (material; 28/03/2022) | 1 | 429 | 429.00 |
|  |  | Total |  |  | 653.3 |

| Amidament | Uts. | Parcial |
|---|---|---|
| Reposició | 12 | 12.00 |
| Nous trams | 11 | 11.00 |
| Subtotal |  | 23.00 |
| Total |  | 23 |

**E07366.2** u Extrem en accesos i altres, qualsevol radi, per barrera de seguretat metàl·lica, termolacada en RAL verd-marró
8 u × 209.99 (230.99 amb costos indirectes) = 1847.92
Extrem de barrera de seguretat metàl·lica de qualsevol tipus en accessos i altres, incloent 4 m de tanca de secció doble ona, pals, topall final, elements de fixació, material auxiliar i captafars, inclòs enclavament i soldadures, totalment col·locat en recta o corba de qualsevol radi

| Codi | Ut | Descripció | Rendiment | Preu | Import |
|---|---|---|---|---|---|
| O0101 | h | Cap de colla | 0.2857 | 26.37 | 7.53 |
| O0102 | h | Oficial 1ª | 0.5714 | 24.9 | 14.23 |
| O0110 | h | Peó | 0.5714 | 20.75 | 11.86 |
| M0214 | h | Camió grua 12 tn | 0.1429 | 62.74 | 8.97 |
| M0364 | h | Furgoneta de 3500 kg | 0.2857 | 8.12 | 2.32 |
| M0253 | h | Màquina per a clavar muntants metàl·lics | 0.2857 | 43.97 | 12.56 |
| M0235 | h | Equip de soldadura elèctrica | 0.2857 | 14.55 | 4.16 |
| M0227 | h | Grup electrògen de 45/60 kVA | 0.2587 | 5.26 | 1.36 |
| P1446 | u | Extrem en accesos i altres, qualsevol radi, per barrera de seguretat metàl·lica (material) | 1 | 147 | 147.00 |
|  |  | Total |  |  | 209.99 |

| Amidament | Uts. | Parcial |
|---|---|---|
| Previsió | 8 | 8.00 |
| Total |  | 8 |

**E07368.2** u Extrem de 4,32 m de barrera de seguretat metàl·lica en RAL verd-marró (07/12/1994)
4 u × 435.14 (478.65 amb costos indirectes) = 1914.60
Extrem de 4,32 m mínim de barrera de seguretat metàl·lica de qualsevol tipus, en RAL verd-marró, amb abatiment o encastament en talús del desmunt, galvanitzada en calent, amb un perfil longitudinal de secció de doble ona, pals tipus CPN C-120 cada 2 m, inclòs enclavament en terres o formigó, soldadures, xapes de reforç, peça en angle, topall final, elements de fixació, peça reflectora a dues cares, totalment col·locat.

| Codi | Ut | Descripció | Rendiment | Preu | Import |
|---|---|---|---|---|---|
| O0101 | h | Cap de colla | 0.18 | 26.37 | 4.75 |
| O0102 | h | Oficial 1ª | 0.7 | 24.9 | 17.43 |
| O0110 | h | Peó | 0.7 | 20.75 | 14.53 |
| 06.03.06.04 |  | Extrem de 4,32 metres en RAL verd-marró (material; 28/03/2022) | 1 | 377.86 | 377.86 |
| P1424 | u | Part proporc. mater. barreres | 1 | 6.28 | 6.28 |
| M0253 | h | Màquina per a clavar muntants metàl·lics | 0.04 | 43.97 | 1.76 |
| vg | % | Despeses indirectes | 1.74 | 7.2 | 12.53 |
|  |  | Total |  |  | 435.14 |

| Amidament | Uts. | Parcial |
|---|---|---|
| Previsió | 4 | 4.00 |
| Total |  | 4 |

**E07367.2** u Terminal cua de peix per barrera de seguretat metàl·lica, termolacada en RAL verd-marró
8 u × 39.2 (43.12 amb costos indirectes) = 344.96
Terminal en forma de cua de peix amb extrem pla per a fixar a mur, per a barrera de seguretat metàl·lica de qualsevol tipus, inclòs elements de fixació i captafars, totalment col·locat

| Codi | Ut | Descripció | Rendiment | Preu | Import |
|---|---|---|---|---|---|
| O0101 | h | Cap de colla | 0.0417 | 26.37 | 1.10 |
| O0102 | h | Oficial 1ª | 0.0833 | 24.9 | 2.07 |
| O0110 | h | Peó | 0.0833 | 20.75 | 1.73 |
| M0214 | h | Camió grua 12 tn | 0.0208 | 62.74 | 1.30 |
| M0364 | h | Furgoneta de 3500 kg | 0.0417 | 8.12 | 0.34 |
| M0253 | h | Màquina per a clavar muntants metàl·lics | 0.0417 | 43.97 | 1.83 |
| M0235 | h | Equip de soldadura elèctrica | 0.0417 | 14.55 | 0.61 |
| M0227 | h | Grup electrògen de 45/60 kVA | 0.0417 | 5.26 | 0.22 |
| P1447 | u | Terminal cua de peix per barrera de seguretat metàl·lica (material) | 1 | 30 | 30.00 |
|  |  | Total |  |  | 39.2 |

| Amidament | Uts. | Parcial |
|---|---|---|
| Previsió | 8 | 8.00 |
| Total |  | 8 |

**E07031** m Muntatge de barrera aprofitada amb nou poste tubular (11/05/2010)
116 m × 10.4 (11.44 amb costos indirectes) = 1327.04
Muntatge de barrera de seguretat existent aprofitada, amb nou poste tubular de 120x55 mm cada 4m , inclòs part proporcional de fonamentació.

| Codi | Ut | Descripció | Rendiment | Preu | Import |
|---|---|---|---|---|---|
| O0101 | h | Cap de colla | 0.02 | 26.37 | 0.53 |
| O0102 | h | Oficial 1ª | 0.04 | 24.9 | 1.00 |
| O0110 | h | Peó | 0.04 | 20.75 | 0.83 |
| P1424 | u | Part proporc. mater. barreres | 1 | 6.28 | 6.28 |
| M0253 | h | Màquina per a clavar muntants metàl·lics | 0.04 | 43.97 | 1.76 |
|  |  | Total |  |  | 10.4 |

| Amidament | Llarg | Parcial |
|---|---|---|
| Aparcament cemenitiri | 40 | 40.00 |
| OD 0+320 | 4 | 4.00 |
| Gual 0+490- 0+545 | 72 | 72.00 |
| Subtotal |  | 116.00 |
| Total |  | 116 |

**E07368** u Extrem 4,32m per barrera seguretat metàl·lica
1 u × 408.2 (449.02 amb costos indirectes) = 449.02
Extrem de 4,32 m mínim de barrera de seguretat metàl·lica de qualsevol tipus, amb abatiment o encastament en el talús del desmunt, incloent tanca de secció doble ona, pals de perfil C-120 cada 2 m, peça en angle, topall final, elements de fixació, material auxiliar i captafars, inclòs enclavament, totalment col·locat

| Codi | Ut | Descripció | Rendiment | Preu | Import |
|---|---|---|---|---|---|
| O0101 | h | Cap de colla | 0.5714 | 26.37 | 15.07 |
| O0102 | h | Oficial 1ª | 1.1429 | 24.9 | 28.46 |
| O0110 | h | Peó | 1.1429 | 20.75 | 23.72 |
| M0207 | h | Retroexcavadora 100 hp | 0.5714 | 59.41 | 33.95 |
| M0214 | h | Camió grua 12 tn | 0.2857 | 62.74 | 17.92 |
| M0364 | h | Furgoneta de 3500 kg | 0.5714 | 8.12 | 4.64 |
| M0253 | h | Màquina per a clavar muntants metàl·lics | 0.5714 | 43.97 | 25.12 |
| M0235 | h | Equip de soldadura elèctrica | 0.5714 | 14.55 | 8.31 |
| M0227 | h | Grup electrògen de 45/60 kVA | 0.5714 | 5.26 | 3.01 |
| P14452 | u | Extrem 4,32m per barrera seguretat metàl·lica (material) | 1 | 248 | 248.00 |
|  |  | Total |  |  | 408.2 |

| Amidament | Uts. | Parcial |
|---|---|---|
| Previsió | 1 | 1.00 |
| Total |  | 1 |

**E07364** u Extrem 8m per barrera seguretat metàl·lica
1 u × 589.3 (648.23 amb costos indirectes) = 648.23
Extrem de 8 m mínim de barrera de seguretat metàl·lica de qualsevol tipus, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA | 0.8 | 5.26 | 4.21 |
| P14450 | u | Extrem 8m per barrera seguretat metàl·lica (material) | 1 | 365 | 365.00 |
|  |  | Total |  |  | 589.3 |

| Amidament | Uts. | Parcial |
|---|---|---|
| Previsió Aparcament | 1 | 1.00 |
| Total |  | 1 |

**E07367** u Terminal cua de peix per barrera de seguretat metàl·lica
3 u × 39.2 (43.12 amb costos indirectes) = 129.36
Terminal en forma de cua de peix amb extrem pla per a fixar a mur, per a barrera de seguretat metàl·lica de qualsevol tipus, inclòs elements de fixació i captafars, totalment col·locat

| Codi | Ut | Descripció | Rendiment | Preu | Import |
|---|---|---|---|---|---|
| O0101 | h | Cap de colla | 0.0417 | 26.37 | 1.10 |
| O0102 | h | Oficial 1ª | 0.0833 | 24.9 | 2.07 |
| O0110 | h | Peó | 0.0833 | 20.75 | 1.73 |
| M0214 | h | Camió grua 12 tn | 0.0208 | 62.74 | 1.30 |
| M0364 | h | Furgoneta de 3500 kg | 0.0417 | 8.12 | 0.34 |
| M0253 | h | Màquina per a clavar muntants metàl·lics | 0.0417 | 43.97 | 1.83 |
| M0235 | h | Equip de soldadura elèctrica | 0.0417 | 14.55 | 0.61 |
| M0227 | h | Grup electrògen de 45/60 kVA | 0.0417 | 5.26 | 0.22 |
| P1447 | u | Terminal cua de peix per barrera de seguretat metàl·lica | 1 | 30 | 30.00 |
|  |  | Total |  |  | 39.2 |

| Amidament | Uts. | Parcial |
|---|---|---|
| Previsió aparcament | 3 | 3.00 |
| Total |  | 3 |

**E0736** m Barrera de seguretat enclavada BMSNA4/C (07/12/1994)
8 m × 37.61 (41.37 amb costos indirectes) = 330.96
Barrera de seguretat metàl·lica simple amb separador, tipus BMSNA4/C o similar, inclòs enclavament, soldadures i material auxiliar,pal de perfil "en C" tipus CPN C-120 cada 4 m, peça reflectora a dues cares cada 8m, topall final si s'escau, totalment col·locada en recta o corba de qualsevol radi.

| Codi | Ut | Descripció | Rendiment | Preu | Import |
|---|---|---|---|---|---|
| O0101 | h | Cap de colla | 0.02 | 26.37 | 0.53 |
| O0102 | h | Oficial 1ª | 0.04 | 24.9 | 1.00 |
| O0110 | h | Peó | 0.04 | 20.75 | 0.83 |
| P14140 | m | Barrera seguretat doble ona (material; 21/05/2025) | 1 | 25.01 | 25.01 |
| P1424 | u | Part proporc. mater. barreres | 1 | 6.28 | 6.28 |
| M0253 | h | Màquina per a clavar muntants metàl·lics | 0.04 | 43.97 | 1.76 |
| vg | % | Despeses indirectes | 0.306 | 7.2 | 2.20 |
|  |  | Total |  |  | 37.61 |

| Amidament | Llarg | Parcial |
|---|---|---|
| Previsió | 8 | 8.00 |
| Total |  | 8 |

**E070341** m Barrera de seguretat metàl·lica simple sense separador, tipus BMS2Q-N2 o similar, postes cada 4m (07/12/1994)
4 m × 70.28 (77.31 amb costos indirectes) = 309.24
Barrera de seguretat metàl·lica simple sense separador, tipus BMS2Q-N2 o similar, amb nivell de contenció N2, índex de severitat A, amplària de treball W4 i deflexió dinàmica 1,0 m, segons UNE-EN 1317-2, amb un perfil longitudinal de secció de doble ona i pals de perfil "en C" tipus CPN C-120 soldats en placa base fixada amb perns d'anclatge químic cada 4 m, inclòs soldadures, peça reflectora a dues cares cada 8 m, topall final si s'escau, material auxiliar, totalment col·locada en recta o corba de qualsevol radi.

| Codi | Ut | Descripció | Rendiment | Preu | Import |
|---|---|---|---|---|---|
| O0101 | h | Cap de colla | 0.01 | 26.37 | 0.26 |
| O0102 | h | Oficial 1ª | 0.07 | 24.9 | 1.74 |
| O0110 | h | Peó | 0.07 | 20.75 | 1.45 |
| P1414A | m | Barrera de seguretat doble ona amb suport CPN amb placa d'ancoratge (material; 23/07/1998) | 1 | 49.4 | 49.40 |
| P1680 | u | Placa d'ancoratge per a barreres metàl.liques (material; 12/01/2009) | 0.5 | 7.51 | 3.76 |
| P1424 | u | Part proporc. mater. barreres | 1.5 | 6.28 | 9.42 |
| vg | % | Despeses indirectes | 0.59 | 7.2 | 4.25 |
|  |  | Total |  |  | 70.28 |

| Amidament | Uts. | Llarg | Parcial |
|---|---|---|---|
| ODs | 1 | 4 | 4.00 |
| Total |  |  | 4 |

**E07034** m Barrera de seguretat metàl·lica simple sense separador, tipus BMS2Q-N2 o similar, postes cada 2m (07/12/1994)
8 m × 84.11 (92.52 amb costos indirectes) = 740.16
Barrera de seguretat metàl·lica simple sense separador, tipus BMS2Q-N2 o similar, amb nivell de contenció N2, índex de severitat A, amplària de treball W4 i deflexió dinàmica 1,0 m, segons UNE-EN 1317-2, amb un perfil longitudinal de secció de doble ona i pals de perfil "en C" tipus CPN C-120 soldats en placa base fixada amb perns d'anclatge químic cada 2 m, inclòs soldadures, peça reflectora a dues cares cada 8 m, topall final si s'escau, material auxiliar, totalment col·locada en recta o corba de qualsevol radi.

| Codi | Ut | Descripció | Rendiment | Preu | Import |
|---|---|---|---|---|---|
| O0101 | h | Cap de colla | 0.08 | 26.37 | 2.11 |
| O0102 | h | Oficial 1ª | 0.25 | 24.9 | 6.23 |
| O0110 | h | Peó | 0.25 | 20.75 | 5.19 |
| P1414A | m | Barrera de seguretat doble ona amb suport CPN amb placa d'ancoratge | 1 | 49.4 | 49.40 |
| P1680 | u | Placa d'ancoratge per a barreres metàl.liques | 1 | 7.51 | 7.51 |
| P1424 | u | Part proporc. mater. barreres | 1.5 | 6.28 | 9.42 |
| vg | % | Despeses indirectes | 0.59 | 7.2 | 4.25 |
|  |  | Total |  |  | 84.11 |

| Amidament | Llarg | Parcial |
|---|---|---|
| Zones protecció H2 | 8 | 8.00 |
| Total |  | 8 |

**E0735** ut Increment dificultat per fonamentació suport aïllat (11/05/2010)
3 ut × 23.25 (25.58 amb costos indirectes) = 76.74
Increment per dificultat en terreny que no reuneix les característiques per enclavament tipus (terreny amb roca, excessivament tou o per estructura de qualsevol tipus), per la fonamentació de qualsevol barrera de seguretat metàl·lica, incloses peces especials per aquests casos, totalment col·locada.

| Codi | Ut | Descripció | Rendiment | Preu | Import |
|---|---|---|---|---|---|
| O0101 | h | Cap de colla | 0.02 | 26.37 | 0.53 |
| O0102 | h | Oficial 1ª | 0.1 | 24.9 | 2.49 |
| O0110 | h | Peó | 0.1 | 20.75 | 2.08 |
| M0207 | h | Retroexcavadora 100 hp | 0.005 | 59.41 | 0.30 |
| M0212B | h | Camió de trabuc 16 m³ | 0.005 | 45.4 | 0.23 |
| P1424 | u | Part proporc. mater. barreres | 0.5 | 6.28 | 3.14 |
| P0503 | m3 | Formigó HM-20, =5% d'àrids reciclats, inclòs transport a l'obra | 0.15 | 96.5 | 14.48 |
|  |  | Total |  |  | 23.25 |

| Amidament | Uts. | Parcial |
|---|---|---|
| Previsió Accesos formigonats | 3 | 3.00 |
| Total |  | 3 |

**E07016** m Pantalla per a protecció de motociclistes
25 m × 19.96 (21.96 amb costos indirectes) = 549.00
Muntatge de pantalla per a protecció de motociclistes en barreres de seguretat metàl·lica de qualsevol tipus, amb índex de severitat I, homologada d'acord amb la UNE-135900-1 i 2:2008 , incloent part proporcional de braç de subjecció, elements de fixació, material auxiliar, totes les operacions necessàries per a la col·locació del braç de subjecció en els suports, totalment col·locada en recta o corbada de qualsevol radi.

| Codi | Ut | Descripció | Rendiment | Preu | Import |
|---|---|---|---|---|---|
| O0101 | h | Cap de colla | 0.0111 | 26.37 | 0.29 |
| O0102 | h | Oficial 1ª | 0.0222 | 24.9 | 0.55 |
| O0110 | h | Peó | 0.0222 | 20.75 | 0.46 |
| M0214 | h | Camió grua 12 tn | 0.0056 | 62.74 | 0.35 |
| M0364 | h | Furgoneta de 3500 kg | 0.0111 | 8.12 | 0.09 |
| M0235 | h | Equip de soldadura elèctrica | 0.0111 | 14.55 | 0.16 |
| M0227 | h | Grup electrògen de 45/60 kVA | 0.0111 | 5.26 | 0.06 |
| P1444 | m | Pantalla per a protecció de motociclistes (material) | 1 | 18 | 18.00 |
|  |  | Total |  |  | 19.96 |

| Amidament | Uts. | Llarg | Parcial |
|---|---|---|---|
| Revolts | 1 | 25 | 25.00 |
| Total |  |  | 25 |

### 06.04 ABALISAMENT (23/07/1998)
Import: 6415.2

**E0784** u Balisa solar de 3 LED de 8 mm. a una cara (02/09/2009)
42 u × 88.1 (96.91 amb costos indirectes) = 4070.22
Balisa de senyalització solar de 3 LED de 8 mm. a una cara amb llum blanca intermitent instal·lada amb resina epoxi.

| Codi | Ut | Descripció | Rendiment | Preu | Import |
|---|---|---|---|---|---|
| O0102 | h | Oficial 1ª | 0.35 | 24.9 | 8.72 |
| O0110 | h | Peó | 0.35 | 20.75 | 7.26 |
| P0784 | u | Balisa solar de led (material; 02/09/2009) | 1 | 40 | 40.00 |
| P0785 | u | pp resina i altres (material; 02/09/2009) | 1 | 13 | 13.00 |
| M0214C | h | Camió grua de 5t | 0.35 | 54.62 | 19.12 |
|  |  | Total |  |  | 88.1 |

| Amidament | Uts. | Llarg | Parcial |
|---|---|---|---|
| Esquenes d'ase | 7 | 6 | 42.00 |
| Total |  |  | 42 |

**E07812** u Pilona flexible d'alta resisitència de Ø100 element delimitador (23/07/1998)
40 u × 51.31 (56.44 amb costos indirectes) = 2257.60
Subministrament i instal·lació de pilona flexible d'alta resistència de 100 mm de diàmetre tipus KRL (R10) o equivalent, de color negre o a determinar per la Direcció d'Obra amb argollat reflectant, de cautxú 100% reciclat, inclòs tots els elements de fixació, ancoratges, medis i materials auxiliars, totalment col·locat.

| Codi | Ut | Descripció | Rendiment | Preu | Import |
|---|---|---|---|---|---|
| M0214 | h | Camió grua 12 tn | 0.04 | 62.74 | 2.51 |
| O0110 | h | Peó | 0.3 | 20.75 | 6.23 |
| O0102 | h | Oficial 1ª | 0.15 | 24.9 | 3.74 |
| P14773 | u | Pilona tubular flexible Ø100 mm., h=1000 mm amb banda reflectant, color negre (material; 23/07/1998) | 1 | 34 | 34.00 |
| P0503 | m3 | Formigó HM-20, =5% d'àrids reciclats, inclòs transport a l'obra | 0.05 | 96.5 | 4.83 |
|  |  | Total |  |  | 51.31 |

| Amidament | Uts. | Parcial |
|---|---|---|
| Previsió tram urbà Albinyana | 40 | 40.00 |
| Total |  | 40 |

**E0780** u Balisa cilíndrica H-75, nivell 2 HI , h=75cm (23/07/1998)
2 u × 39.72 (43.69 amb costos indirectes) = 87.38
Balisa cilíndrica tipus H-75, nivell 2 HI , 75 cm d'alçada , fabricada en polietilè amb memòria de forma i alta resistència a cops de vehicles a baixa i alta velocitat; amb dues bandes reflectants de nivell 2 de retrorreflectància de 100 mm d'amplada, totalment col·locada

| Codi | Ut | Descripció | Rendiment | Preu | Import |
|---|---|---|---|---|---|
| O0102 | h | Oficial 1ª | 0.3 | 24.9 | 7.47 |
| O0110 | h | Peó | 0.3 | 20.75 | 6.23 |
| P14770 | u | Balisa cilíndrica H-75, alçada 75 cm, nivell reflectant 3 (material; 23/07/1998) | 1 | 21 | 21.00 |
| M0214 | h | Camió grua 12 tn | 0.08 | 62.74 | 5.02 |
|  |  | Total |  |  | 39.72 |

| Amidament | Uts. | Parcial |
|---|---|---|
| SV | 2 | 2.00 |
| Total |  | 2 |

### 06.05 BARANES I AMPITS (23/07/1998)
Import: 25213.74

**E07017** m Barana d'acer galvanitzat amb perfils superior i inferior 50x20x1.5 mm. (12/01/2009)
60 m × 115.63 (127.19 amb costos indirectes) = 7631.40
Barana d'acer de 100 cm d'alçària amb perfils superior i inferior de 50x20x1,5 mm, barres verticals de 20 mm de diàmetre disposades cada 10 cm., muntants cada 150 cm de 50x50x2 mm soldades i llimades, emprimació i 2 dues capes de pintura de color negre o termolacada en color RAL a determinar per la D.O., inclòs ancoratges a mur amb pletina d'1 cm., 4 espàrrecs d'acer inoxidable amb tacs químic, totalment col·locada.

| Codi | Ut | Descripció | Rendiment | Preu | Import |
|---|---|---|---|---|---|
| O0101 | h | Cap de colla | 0.05 | 26.37 | 1.32 |
| O0102 | h | Oficial 1ª | 0.25 | 24.9 | 6.23 |
| O0110 | h | Peó | 0.6 | 20.75 | 12.45 |
| P14231 | m | Barana acer passa. trave. 50x20x1,5 mm (material; 28/03/2022) | 1 | 90.16 | 90.16 |
| P1903 | kg | Pintura d'emprimació (material; 12/01/2009) | 0.17 | 6.4 | 1.09 |
| P1904 | kg | Pintura (material; 12/01/2009) | 2 × 0.17 | 7.2 | 2.45 |
| M0235 | h | Equip de soldadura elèctrica | 0.1 | 14.55 | 1.46 |
| M0226 | h | Grup electrògen de 20/30 kVA (maquinària; 12/01/2009) | 0.1 | 4.74 | 0.47 |
|  |  | Total |  |  | 115.63 |

| Amidament | Llarg | Parcial |
|---|---|---|
| Barana Albinyana | 60 | 60.00 |
| Total |  | 60 |

**E1196** m Tanca de fusta "texana" o similar h=1m (23/07/1998)
30 m × 40.84 (44.92 amb costos indirectes) = 1347.60
Tanca de fusta tipus "texana" o similar d'1 m. d'alçada, amb pals d'1,5 metres i 10 cm de diàmetre i dos pals horitzontals de 2,5 m de llargada i 8 cm de diàmetre separats entre ells 45 cm, incloses les unions mètal·liques, materials auxiliars, enclavament, col·locat.

| Codi | Ut | Descripció | Rendiment | Preu | Import |
|---|---|---|---|---|---|
| O0101 | h | Cap de colla | 0.05 | 26.37 | 1.32 |
| O0102 | h | Oficial 1ª | 0.25 | 24.9 | 6.23 |
| O0110 | h | Peó | 0.25 | 20.75 | 5.19 |
| P1196 | m | tanca de fusta tipus texana (material; 23/07/1998) | 1 | 17 | 17.00 |
| P1609 | m3 | Excavació de terres | 0.13 | 11.12 | 1.45 |
| P0503 | m3 | Formigó HM-20, =5% d'àrids reciclats, inclòs transport a l'obra | 0.1 | 96.5 | 9.65 |
|  |  | Total |  |  | 40.84 |

| Amidament | Llarg | Parcial |
|---|---|---|
| Acondicionament mirador | 30 | 30.00 |
| Total |  | 30 |

**E0218** m Desmuntatge barana de ferro existent i demolició ancoratges (23/07/1998)
60 m × 15.11 (16.62 amb costos indirectes) = 997.20
Desmuntatge de barana de ferro existent i demolició d'ancoratges amb base de formigó, inclòs transport de les runes a l'abocador o magatzem, i cànon.

| Codi | Ut | Descripció | Rendiment | Preu | Import |
|---|---|---|---|---|---|
| O0102 | h | Oficial 1ª | 0.05 | 24.9 | 1.25 |
| O0110 | h | Peó | 0.25 | 20.75 | 5.19 |
| M0226 | h | Grup electrògen de 20/30 kVA | 0.25 | 4.74 | 1.19 |
| M0201 | h | Compressor aire gasoil 13,3 m³/h | 0.025 | 21.09 | 0.53 |
| M0212B | h | Camió de trabuc 16 m³ | 0.12 | 45.4 | 5.45 |
| P1613 | u | Cànon d'abocador | 1 | 1.5 | 1.50 |
|  |  | Total |  |  | 15.11 |

| Amidament | Uts. | Llarg | Parcial |
|---|---|---|---|
| Desmuntatge barana existent Albinyana | 1 | 60 | 60.00 |
| Total |  |  | 60 |

**E0737** m Pintura d'ampit o barana metàl·lica de pont color RAL a determinar (12/01/2009)
60 m × 39.27 (43.2 amb costos indirectes) = 2592.00
Pintura d'ampit o barana metàl·lica de pont o obres de pas amb un mínim d'una capa d'emprimació anticorrosiva i dues capes de color RAL a determinar, amb túnel de polimeritzat inclòs després de l'aplicació de cada capa.

| Codi | Ut | Descripció | Rendiment | Preu | Import |
|---|---|---|---|---|---|
| O0101 | h | Cap de colla | 0.05 | 26.37 | 1.32 |
| O0102 | h | Oficial 1ª | 0.6 | 24.9 | 14.94 |
| O0110 | h | Peó | 0.6 | 20.75 | 12.45 |
| P1903 | kg | Pintura d'emprimació | 0.3 | 6.4 | 1.92 |
| P1904 | kg | Pintura | 2 × 0.6 | 7.2 | 8.64 |
|  |  | Total |  |  | 39.27 |

| Amidament | Llarg | Parcial |
|---|---|---|
| Reparació de baranes | 60 | 60.00 |
| Total |  | 60 |

**E04261** m Tanca metàl.lica de 2 m d'alçària, amb malla d'acer galvanitzat, inclòs excavació i fonament d'ancoratge (23/07/1998)
11 m × 21.76 (23.94 amb costos indirectes) = 263.34
Reixat de 2 m d'alçària de malla d'acer galvanitzat plastificat en color verd RAL-6005 o a determinar per la Direcció d'Obra, inclòs tensors, filferros, material auxiliar, pals tubulars de D 48 mm col·locats cada 3 m sobre daus de formigó tipus HM-20 de fonamentació, inclòs l'excavació, càrrega i transport a l'abocador del material sobrant, cànon d'abocament i manteniment de l'abocador, totalment instal·lat.

| Codi | Ut | Descripció | Rendiment | Preu | Import |
|---|---|---|---|---|---|
| O0101 | h | Cap de colla | 0.02 | 26.37 | 0.53 |
| O0102 | h | Oficial 1ª | 0.1 | 24.9 | 2.49 |
| O0110 | h | Peó | 0.1 | 20.75 | 2.08 |
| M0201 | h | Compressor aire gasoil 13,3 m³/h | 0.02 | 21.09 | 0.42 |
| M0207 | h | Retroexcavadora 100 hp | 0.025 | 59.41 | 1.49 |
| M0212 | h | Camió de 12 t (maquinària) | 0.02 | 52.93 | 1.06 |
| M0225 | h | Vibrador | 0.05 | 2.09 | 0.10 |
| P0501 | m3 | Formigó HNE-15 posat a l'obra (material) | 0.03 | 88 | 2.64 |
| P0601 | kg | Filferro d'acer galvanitzat (material; 12/01/2009) | 0.2 | 1.18 | 0.24 |
| P06210 | m | Tanca 2 m alçària d'acer galvanitzat amb malla i suports d'acer galv. de color (material; 12/06/2019) | 1 | 8.61 | 8.61 |
| P10209 | pp | Petit material (material; 12/01/2009) | 0.01 | 29.83 | 0.30 |
| P1613 | u | Cànon d'abocador | 1.2 | 1.5 | 1.80 |
|  |  | Total |  |  | 21.76 |

| Amidament | Uts. | Parcial |
|---|---|---|
| Previsió reposició | 11 | 11.00 |
| Total |  | 11 |

**E0701** m Barana d'acer tipus EG,amb passamà 120x60 mm. (12/01/2009)
60 m × 187.61 (206.37 amb costos indirectes) = 12382.20
Barana d'acer tipus EG, amb passamà 120x60 mm., travessers inferior i superior de 60x30 mm.,muntants cada 100 cm. i brendoles de 40x20 mm. cada 10 cm., de 100 cm. d'alçària, emprimació i 2 capes de pintura color RAL 5009 incloses, amb ancoratges i soldadures, col·locada i totalment acabada.

| Codi | Ut | Descripció | Rendiment | Preu | Import |
|---|---|---|---|---|---|
| O0101 | h | Cap de colla | 0.05 | 26.37 | 1.32 |
| O0102 | h | Oficial 1ª | 0.3 | 24.9 | 7.47 |
| O0110 | h | Peó | 0.6 | 20.75 | 12.45 |
| P14230 | m | Barana acer tipus EG (material) | 1 | 158.45 | 158.45 |
| P1903 | kg | Pintura d'emprimació | 0.17 | 6.4 | 1.09 |
| P1904 | kg | Pintura | 2 × 0.34 | 7.2 | 4.90 |
| M0235 | h | Equip de soldadura elèctrica | 0.1 | 14.55 | 1.46 |
| M0226 | h | Grup electrògen de 20/30 kVA | 0.1 | 4.74 | 0.47 |
|  |  | Total |  |  | 187.61 |

## 07 OBRES COMPLEMENTÀRIES (23/07/1998)
Import: 49639.88

### E01 Reposició de serveis (23/07/1998)
Import: 3915.01

**E101002** m Tub de PEAD corrugat de Ø 90 mm doble paret (12/01/2009)
12 m × 3.31 (3.64 amb costos indirectes) = 43.68
Tub corbable de PEAD de doble paret vermell de 90 mm. de diàmetre nominal, interior llis i exterior corrugat, per a canalització soterrada amb fil guia incorporat, resistència a la compressió 450 N, grau de protecció segons normativa vigent, inclòs part proporcional de maneguets d'unió, col·locat en rasa.

| Codi | Ut | Descripció | Rendiment | Preu | Import |
|---|---|---|---|---|---|
| O0102 | h | Oficial 1ª | 0.012 | 24.9 | 0.30 |
| O0110 | h | Peó | 0.012 | 20.75 | 0.25 |
| P091272 | m | Tub PEAD corrugat ext. llis int. DN90 mm. (material; 17/06/2019) | 1.05 | 2.49 | 2.61 |
| P10209 | pp | Petit material | 0.005 | 29.83 | 0.15 |
|  |  | Total |  |  | 3.31 |

| Amidament | Uts. | Parcial |
|---|---|---|
| Creaments de serveis | 12 | 12.00 |
| Total |  | 12 |

**E0317** m3 Rebliment i piconatge rases, material pròpia obra, inclòs càrrega i transport
8 m3 × 7.22 (7.94 amb costos indirectes) = 63.52
Rebliment de rases, pous i elements localitzats, amb material procedent de la pròpia obra, inclòs selecció, garbellat, càrregues i transports intermedis, estesa i compactació segons condicions del Plec de Prescripcions Tècniques

| Codi | Ut | Descripció | Rendiment | Preu | Import |
|---|---|---|---|---|---|
| O0101 | h | Cap de colla | 0.0229 | 26.37 | 0.60 |
| O0110 | h | Peó | 0.1143 | 20.75 | 2.37 |
| M0207 | h | Retroexcavadora 100 hp | 0.0457 | 59.41 | 2.72 |
| M0211 | h | Corró de llança 650 kg | 0.0914 | 9.61 | 0.88 |
| M0213 | h | Camió cisterna de 8 m³ | 0.0114 | 48 | 0.55 |
| P1601 | m3 | Aigua | 0.05 | 1.93 | 0.10 |
|  |  | Total |  |  | 7.22 |

| Amidament | Uts. | Llarg | Ample | Alt | Parcial |
|---|---|---|---|---|---|
| Creuament de serveis | 5 | 8 | 0.5 | 0.4 | 8.00 |
| Total |  |  |  |  | 8 |

**E101005** m Tub de PEAD corrugat de Ø160 mm doble paret (23/09/2020)
16 m × 6.18 (6.8 amb costos indirectes) = 108.80
Tub corbable de PEAD de doble paret vermell de 160 mm. de diàmetre nominal, interior llis i exterior corrugat, per a canalització soterrada amb fil guia incorporat, resistència a la compressió 450 N, grau de protecció segons normativa vigent, inclòs part proporcional de maneguets d'unió, col·locat.

| Codi | Ut | Descripció | Rendiment | Preu | Import |
|---|---|---|---|---|---|
| O0102 | h | Oficial 1ª | 0.015 | 24.9 | 0.37 |
| O0110 | h | Peó | 0.015 | 20.75 | 0.31 |
| P091292 | m | Tub PEAD corrugat DN160 mm. (material; 23/09/2020) | 1.05 | 5.24 | 5.50 |
|  |  | Total |  |  | 6.18 |

| Amidament | Uts. | Parcial |
|---|---|---|
| Creuament de serveis | 16 | 16.00 |
| Total |  | 16 |

**E0502** m3 Formigó HM-20 per a fonaments i soleres (= 5% d'àrids reciclats)
8 m3 × 111.03 (122.13 amb costos indirectes) = 977.04

| Amidament | Uts. | Llarg | Ample | Alt | Parcial |
|---|---|---|---|---|---|
| Creuament de serveis | 5 | 4 | 0.5 | 0.8 | 8.00 |
| Total |  |  |  |  | 8 |

**E101311** m Subministrament i col·locació de cinta senyalitzadora elèctric (17/06/2019)
80 m × 1.22 (1.34 amb costos indirectes) = 107.20
Subministrament i col·locació de cinta de senyalització d'avís de perill elèctric de PVC de color groc i 150 mm d'amplada, disposada a una profunditat mínima a 0,10 m del paviment acabat i a 0,25 m sobre la generatriu superior del tub.

| Codi | Ut | Descripció | Rendiment | Preu | Import |
|---|---|---|---|---|---|
| O0101 | h | Cap de colla | 0.015 | 26.37 | 0.40 |
| O0110 | h | Peó | 0.02 | 20.75 | 0.42 |
| P0101 | m | Cinta senyalitzadora PVC 150 mm color groc (material; 17/06/2019) | 1.05 | 0.38 | 0.40 |
|  |  | Total |  |  | 1.22 |

| Amidament | Uts. | Parcial |
|---|---|---|
| Creuament de serveis | 80 | 80.00 |
| Total |  | 80 |

**E12101** u Pericó registre 45x45x60 cm, amb tapa (semàf i enllum, s/base formigó) (23/07/1998)
4 u × 89.46 (98.41 amb costos indirectes) = 393.64
Pericó de registre de dimensions de 45x45x60 cm interiors mínims, per a instal·lacions semafòriques o d'enllumenat, inclòs marc i tapa de fosa dúctil classe B-125 , de tipus prefabricat o elaborat in siut amb parets de maó calat "gero" arrebossat i acabat lliscat interior, col·locat sobre solera de graves.

| Codi | Ut | Descripció | Rendiment | Preu | Import |
|---|---|---|---|---|---|
| O0101 | h | Cap de colla | 0.09 | 26.37 | 2.37 |
| O0102 | h | Oficial 1ª | 0.45 | 24.9 | 11.21 |
| O0110 | h | Peó | 0.9 | 20.75 | 18.68 |
| P0805 | u | Maó massís 29x14x5 cm. a rev. (material; 23/07/1998) | 100 | 0.12 | 12.00 |
| E0108 | m3 | Morter de ciment elaborat a l'obra | 0.1 | 55.22 | 5.52 |
| P0841 | m2 | EnlluÏment parets exteriors (material; 12/01/2009) | 1.08 | 20.01 | 21.61 |
| P06207 | u | Tapa fosa 480x480x30, marc 500x500, classe B-125 (material; 23/07/1998) | 1 | 18.07 | 18.07 |
|  |  | Total |  |  | 89.46 |

| Amidament | Uts. | Llarg | Parcial |
|---|---|---|---|
| Creuament de serveis | 2 | 2 | 4.00 |
| Total |  |  | 4 |

**E0821** u Recreixement i anivellació pericó o bunera
3 u × 51.3 (56.43 amb costos indirectes) = 169.29

| Amidament | Uts. | Parcial |
|---|---|---|
| Serveis existents | 3 | 3.00 |
| Total |  | 3 |

**E0874** m Tub de PP corrugat doble capa Ø315 mm
6 m × 27.14 (29.85 amb costos indirectes) = 179.10
Tub de PP corrugat doble capa de 315 mm. de diàmetre nominal i SN 8 kN/m2, inclòs pp de peces especials i accessoris, col·locat.

| Codi | Ut | Descripció | Rendiment | Preu | Import |
|---|---|---|---|---|---|
| O0101 | h | Cap de colla | 0.04 | 26.37 | 1.05 |
| O0102 | h | Oficial 1ª | 0.19 | 24.9 | 4.73 |
| O0110 | h | Peó | 0.19 | 20.75 | 3.94 |
| P1241 | m | Tub de pp DN315 mm., SN 8 kN/m2 p/p accesoris (material) | 1.02 | 17.08 | 17.42 |
|  |  | Total |  |  | 27.14 |

| Amidament | Uts. | Parcial |
|---|---|---|
| Obres de drenatge | 6 | 6.00 |
| Total |  | 6 |

**E0877** m Tub de PP corrugat doble capa Ø630 mm
6 m × 74.72 (82.19 amb costos indirectes) = 493.14
Tub de PP corrugat doble capa de 630 mm. de diàmetre nominal i SN 8 kN/m2, inclòs pp de peces especials i accessoris, col·locat.

| Codi | Ut | Descripció | Rendiment | Preu | Import |
|---|---|---|---|---|---|
| O0101 | h | Cap de colla | 0.1 | 26.37 | 2.64 |
| O0102 | h | Oficial 1ª | 0.4 | 24.9 | 9.96 |
| O0110 | h | Peó | 0.4 | 20.75 | 8.30 |
| P12440 | m | Tub de pp DN630 mm., SN 8 kN/m2 (material) | 1.02 | 52.76 | 53.82 |
|  |  | Total |  |  | 74.72 |

| Amidament | Uts. | Parcial |
|---|---|---|
| Obres de drenatge | 6 | 6.00 |
| Total |  | 6 |

**E0878** m Tub de PP corrugat doble capa Ø800 mm
6 m × 117.38 (129.12 amb costos indirectes) = 774.72
Tub de PP corrugat doble capa de 800 mm. de diàmetre nominal i SN 8 kN/m2, inclòs pp de peces especials i accessoris, col·locat.

| Codi | Ut | Descripció | Rendiment | Preu | Import |
|---|---|---|---|---|---|
| O0101 | h | Cap de colla | 0.1 | 26.37 | 2.64 |
| O0102 | h | Oficial 1ª | 0.5 | 24.9 | 12.45 |
| O0110 | h | Peó | 0.5 | 20.75 | 10.38 |
| P1245 | m | Tub de pp DN800 mm., SN 8 kN/m2 p/p accesoris (material) | 1.02 | 90.11 | 91.91 |
|  |  | Total |  |  | 117.38 |

| Amidament | Uts. | Parcial |
|---|---|---|
| Obres de drenatge | 6 | 6.00 |
| Total |  | 6 |

**E08912** u Connexió col·lector a pou existent (23/07/1998)
1 u × 226.56 (249.22 amb costos indirectes) = 249.22
Connexió de col·lector a pou existent, inclòs la totalitat de l'obra civil necessària i mitjans auxiliars, càrrega i transport de les runes a l'abocador, cànon i condicionament del mateix, totalment acabada.

| Codi | Ut | Descripció | Rendiment | Preu | Import |
|---|---|---|---|---|---|
| O0101 | h | Cap de colla | 0.5 | 26.37 | 13.19 |
| O0102 | h | Oficial 1ª | 2 | 24.9 | 49.80 |
| O0110 | h | Peó | 2 | 20.75 | 41.50 |
| M0201 | h | Compressor aire gasoil 13,3 m³/h | 1 | 21.09 | 21.09 |
| M0204 | h | Pala carregadora pneumàtics | 0.1 | 58.27 | 5.83 |
| M0212B | h | Camió de trabuc 16 m³ | 1 | 45.4 | 45.40 |
| P0503 | m3 | Formigó HM-20, =5% d'àrids reciclats, inclòs transport a l'obra | 0.5 | 96.5 | 48.25 |
| P1613 | u | Cànon d'abocador | 1 | 1.5 | 1.50 |
|  |  | Total |  |  | 226.56 |

| Amidament | Uts. | Parcial |
|---|---|---|
| Connexions | 1 | 1.00 |
| Total |  | 1 |

**E1211** u Pericó registre 60x60x90 cm, amb tapa (23/07/1998)
2 u × 161.66 (177.83 amb costos indirectes) = 355.66
Pericó de registre de dimensions de 60x60x90 cm interiors mínim, per a instal·lacions i serveis, inclòs marc i tapa de fosa dúctil classe B-125, de tipus prefabricat o elaborat in siut amb parets de maó calat "gero" arrebossat i acabat lliscat interior, col·locat sobre solera de graves.

| Codi | Ut | Descripció | Rendiment | Preu | Import |
|---|---|---|---|---|---|
| O0101 | h | Cap de colla | 0.1 | 26.37 | 2.64 |
| O0102 | h | Oficial 1ª | 0.7 | 24.9 | 17.43 |
| O0110 | h | Peó | 1.3 | 20.75 | 26.98 |
| P0805 | u | Maó massís 29x14x5 cm. a rev. | 185 | 0.12 | 22.20 |
| E0108 | m3 | Morter de ciment elaborat a l'obra | 0.1 | 55.22 | 5.52 |
| P0503 | m3 | Formigó HM-20, =5% d'àrids reciclats, inclòs transport a l'obra | 0.08 | 96.5 | 7.72 |
| P0841 | m2 | Enlluïment parets exteriors | 2.16 | 20.01 | 43.22 |
| P06206 | u | Tapa fosa 680x680x40, marc 700x700, classe B-125 (material; 23/07/1998) | 1 | 35.95 | 35.95 |
|  |  | Total |  |  | 161.66 |

| Amidament | Uts. | Parcial |
|---|---|---|
| reposició de la xarxa existent | 2 | 2.00 |
| Total |  | 2 |

### E02 Mesures correctores (12/01/2009)
Import: 5574.87

**E1143** m2 Hidrosembra projectada en 2 fases (12/01/2009)
910 m2 × 1.31 (1.44 amb costos indirectes) = 1310.40
Hidrosembra projectada en dues fases amb espècies adaptades agroclimàticament a la zona, inclòs el subministrament de tots els components necessaris (aigua, llavors, estabilitzant, adobs, mulch) i regs d'arrelament; totalment acabada segons les característiques especificades al plec de condicions.

| Codi | Ut | Descripció | Rendiment | Preu | Import |
|---|---|---|---|---|---|
| O0110 | h | Peó | 0.02 | 20.75 | 0.42 |
| P1601 | m3 | Aigua | 0.04 | 1.93 | 0.08 |
| P1101 |  | Adob mineral d'anivellament lent (material; 12/01/2009) | 1 | 0.03 | 0.03 |
| P1122 |  | Fixador sintètic base acrílica (material; 12/01/2009) | 1.2 | 0.07 | 0.08 |
| P1120 |  | Bioactivador microbià (material; 12/01/2009) | 1 | 0.12 | 0.12 |
| P1505 |  | Barreja llavors herbàcies hidros (material; 12/01/2009) | 1 | 0.12 | 0.12 |
| P1123 |  | Mulch prot hidros fibra semi-cur (material; 12/01/2009) | 3 | 0.01 | 0.03 |
| M0213 | h | Camió cisterna de 8 m³ | 0.003 | 48 | 0.14 |
| P1126 | u | Altres conceptes (12/01/2009) | 1 | 0.29 | 0.29 |
|  |  | Total |  |  | 1.31 |

| Amidament | Llarg | Alt | Parcial |
|---|---|---|---|
| Reperfilat talús 1+410 a 1+480ME | 70 | 3 | 210.00 |
| Reperfilat talús 1+780 a 1+840ME | 60 | 3 | 180.00 |
| Reperfilat talús 2+640 a 2+730ME | 90 | 3 | 270.00 |
| Previsió | 250 |  | 250.00 |
| Subtotal |  |  | 910.00 |
| Total |  |  | 910 |

**E0327** m2 Estesa terra vegetal en talussos (material aportació) (12/01/2009)
660 m2 × 3.05 (3.36 amb costos indirectes) = 2217.60
Estesa de terra vegetal procedent de préstec per talussos, inclòs càrrega i transport.

| Codi | Ut | Descripció | Rendiment | Preu | Import |
|---|---|---|---|---|---|
| O0101 | h | Cap de colla | 0.001 | 26.37 | 0.03 |
| O0102 | h | Oficial 1ª | 0.004 | 24.9 | 0.10 |
| O0110 | h | Peó | 0.025 | 20.75 | 0.52 |
| P1503 | m3 | Terra veg. adobada i garbell. (material; 12/01/2009) | 0.13 | 11.19 | 1.45 |
| M0250 | h | Dúmper 6 tn articulat basculant (maquinària; 12/01/2009) | 0.01 | 49.88 | 0.50 |
| M0212B | h | Camió de trabuc 16 m³ | 0.01 | 45.4 | 0.45 |
|  |  | Total |  |  | 3.05 |

| Amidament | Llarg | Alt | Parcial |
|---|---|---|---|
| Reperfilat talús 1+410 a 1+480ME | 70 | 3 | 210.00 |
| Reperfilat talús 1+780 a 1+840ME | 60 | 3 | 180.00 |
| Reperfilat talús 2+640 a 2+730ME | 90 | 3 | 270.00 |
| Subtotal |  |  | 660.00 |
| Total |  |  | 660 |

**E11961** m2 Manta orgànica de coco amb llavors col·locada en talussos desmunt (29/06/2010)
100 m2 × 10.12 (11.13 amb costos indirectes) = 1113.00
Manta orgànica de coco amb llavors col·locada en talussos de desmunt amb la següent composició: 100% coco (densitat aproximada de 207-332 g/m2) + capa porta-llavors (70 g/m2) + llavors (35 g/m2), inclòs 3 regs de germinació de les llavors de 4l/m2 cada 15 dies.

| Codi | Ut | Descripció | Rendiment | Preu | Import |
|---|---|---|---|---|---|
| O0101 | h | Cap de colla | 0.02 | 26.37 | 0.53 |
| O0102 | h | Oficial 1ª | 0.1 | 24.9 | 2.49 |
| O0110 | h | Peó | 0.05 | 20.75 | 1.04 |
| P1172 | m2 | Manta orgànica de coco amb llavors 207-332 g/m2 (material; 29/06/2010) | 1.15 | 5.06 | 5.82 |
| P1152 | u | Reg de germinació (material; 29/06/2010) | 3 | 0.08 | 0.24 |
|  |  | Total |  |  | 10.12 |

| Amidament | Llarg | Parcial |
|---|---|---|
| Estabilització talús | 100 | 100.00 |
| Total |  | 100 |

**E1181** u Transplantament d'arbre dins de l'obra (12/01/2009)
3 u × 282.99 (311.29 amb costos indirectes) = 933.87
Transplantat d'arbre dins de l'àmbit de l'obra, inclou l'extracció amb mitjans mecànics i manuals, plantació en el lloc determinat, inclòs l'excavació del clot, transport, reblert del clot amb aportació de terra vegetal i adobs, reg d'arrelament, manteniment de l'arbre en el clot de plantació mitjançant un reg diari fins al seu complet arrelament i la poda si s'escau.

| Codi | Ut | Descripció | Rendiment | Preu | Import |
|---|---|---|---|---|---|
| O0101 | h | Cap de colla | 0.25 | 26.37 | 6.59 |
| O0102 | h | Oficial 1ª | 2 | 24.9 | 49.80 |
| O0110 | h | Peó | 4 | 20.75 | 83.00 |
| P1503 | m3 | Terra veg. adobada i garbell. | 0.5 | 11.19 | 5.60 |
| B05144 | kg | Adob mineral simple, sulfat amoni (material; 12/01/2009) | 1.1 | 0.12 | 0.13 |
| P1601 | m3 | Aigua | 0.25 | 1.93 | 0.48 |
| M0207 | h | Retroexcavadora 100 hp | 1.5 | 59.41 | 89.12 |
| M0215 | h | Grua autopropulsada de 25 tn (maquinària; 12/01/2009) | 0.6 | 50.18 | 30.11 |
| M0212B | h | Camió de trabuc 16 m³ | 0.4 | 45.4 | 18.16 |
|  |  | Total |  |  | 282.99 |

| Amidament | Uts. | Parcial |
|---|---|---|
| Previsió | 3 | 3.00 |
| Total |  | 3 |

### E03 Partides alçades (28/03/2022)
Import: 40150

**E1601** pa A justificar obres no previstes i imprescindibles (28/03/2022)
1 pa × 15000 (16500 amb costos indirectes) = 16500.00
Partida alçada de cobrament íntegre per a la seguretat viària, senyalització, abalisament i desviaments provisionals durant l'execució de les obres, segons indicació de la Direcció de l'Obra

**E1620** pa Cobrament íntegre seguretat viària, senyalització i desv provisionals (28/03/2022)
1 pa × 6500 (7150 amb costos indirectes) = 7150.00
Partida alçada de cobrament íntegre per a la seguretat viària, senyalització, abalisament i desviaments provisionals durant l'execució de les obres, segons indicació de la Direcció de l'Obra

**E1IMP1** pa Partida alçada a justificar per a reposició de serveis imprevistos. (28/03/2022)
1 pa × 15000 (16500 amb costos indirectes) = 16500.00

## 08 GESTIÓ DE RESIDUS (28/03/2022)
Import: 2750

**08.01** pa A justificar gestió de residus (28/03/2022)
1 pa × 2500 (2750 amb costos indirectes) = 2750.00
Partida alçada a justificar per a actuacions de tala i poda d'arbrat

## 09 SEGURETAT I SALUT (28/03/2022)
Import: 26748.94

**PPASS001** pa Partida alçada de cobrament íntegre per a la seguretat i salut (28/03/2022)
1 pa × 24317.22 (26748.94 amb costos indirectes) = 26748.94
Partida alçada de cobrament íntegre per a la seguretat i salut segons estudi SS

## Preus auxiliars

**E0108** m3 Morter de ciment elaborat a l'obra (23/07/1998)
Preu: 55.22

| Codi | Ut | Descripció | Rendiment | Preu | Import |
|---|---|---|---|---|---|
| O0110 | h | Peó | 1 | 20.75 | 20.75 |
| P1601 | m3 | Aigua | 0.2 | 1.93 | 0.39 |
| P0301 | m3 | Sorra per a formigons i morters (material; 23/07/1998) | 0.67 | 22.15 | 14.84 |
| P0401 | kg | Ciment pòrtland P-350 (material; 23/07/1998) | 200 | 0.07 | 14.00 |
| M0218 | h | Formigonera 250 litres i 5 HP (maquinària; 10/07/2006) | 0.7 | 7.48 | 5.24 |
|  |  | Total |  |  | 55.22 |

**E0515** m2 Encofrat de fusta per a formigó ocult (12/01/2009)
Preu: 32.62
Encofrat i desencofrat pla de fusta per a formigó ocult, col·locat.

| Codi | Ut | Descripció | Rendiment | Preu | Import |
|---|---|---|---|---|---|
| O0101 | h | Cap de colla | 0.1 | 26.37 | 2.64 |
| O0102 | h | Oficial 1ª | 0.35 | 24.9 | 8.72 |
| O0110 | h | Peó | 0.35 | 20.75 | 7.26 |
| P0602 | kg | Filferro recuit | 0.3 | 1.75 | 0.53 |
| P0604 | kg | Claus d'acer zincats | 0.15 | 1.71 | 0.26 |
| P0701 | m | Tauló de fusta de pi p/10 usos | 3 | 0.42 | 1.26 |
| P0702 | m3 | Llata de fusta de pi | 0.004 | 410 | 1.64 |
| P0704 | m2 | Tauler de fusta de pi 22 mm. p/10usos | 1 | 2.43 | 2.43 |
| P0706 | u | Puntal met.telescòpic h=5m,150 usos | 0.05 | 27.7 | 1.39 |
| P0707 | l | Desencofrant | 0.075 | 2.91 | 0.22 |
| M0214 | h | Camió grua 12 tn | 0.1 | 62.74 | 6.27 |
|  |  | Total |  |  | 32.62 |

## Recursos

**M0201** h Compressor aire gasoil 13,3 m³/h
Compressor amb dos martells

**M0204** h Pala carregadora pneumàtics
Pala carregadora neumàtics

**M0207B** h Retroexcavadora 100 hp equipada amb martell trencadora
Retroexcavadora 100 hp equipada amb martell picador

**M0212B** h Camió de trabuc 16 m³
Camió de trabuc de 20 t

**P1613** u Cànon d'abocador
Canon d'abocador

**M0350** h Motoserra 6,4 kW
Motoserra 80 cm3

**M0203B** h Excavadora giratòria sobre pneumàtics o cadenes fins a 20 t. equipada amb martell trencador
Retro excavadora giratòria sobre pneumàtics o cadenes de pes fins a 20 t. equipada amb martell trencador

**M0203A** h Excavadora giratòria sobre pneumàtics o cadenes fins a 20 t
Retro excavadora giratòria sobre pneumàtics o cadenes de pes superior a 20 t.

**M0208** h Motoanivelladora
Motonivelladora

**M0214** h Camió grua 12 tn
Camió grua

**P0502** m3 Formigó 15N/mm2, =5% d'àrids reciclats, inclòs transport a l'obra
Formigó HL-150 (amb un 5% d'àrids reciclats) posat a l'obra

**P06426** m2 Geotèxtil 350 g/m2 resist>= 4250 N
Geotextil 350 g/m2 resist>= 4250 N

**P1151** m Tub ranurat PE, doble paret, p/drenatge D= 200 mm
Tub corrugat de PE de doble paret, de D= 200 mm, ranurat en un arc de 120º a 240º, per a drenatge

**M0211** h Corró de llança 650 kg
Picó vibrant amb placa 60 cm.

**P0503** m3 Formigó HM-20, =5% d'àrids reciclats, inclòs transport a l'obra
Formigó HM-20 (amb un 5% d'àrids reciclats) posat a l'obra

**P0313** m3 Pedra calcària posada a l'obra
Pedra calcàr. posada a l'obra

**P0607** kg Acer corrugat B500S en barres
Acer corrugat B-500s en barres

**P0604** kg Claus d'acer zincats
Claus d'acer

**P0701** m Tauló de fusta de pi p/10 usos
Tauló de fusta de pi per a 10 usos

**P0704** m2 Tauler de fusta de pi 22 mm. p/10usos
Tauler de fusta de pi 22 mm. per a 10 usos

**P0706** u Puntal met.telescòpic h=5m,150 usos
Puntal metàl·lic i telescòpic per a 5 m d´alçària i 150 usos

**P0505** m3 Formigó HA-25, =5% d'àrids reciclats, inclòs transport a l'obra
Formigó HA-25 (amb un 5% d'àrid reciclat) posat a l'obra

**M0237** h Piconadora de pneumàtics 15 tn
Piconadora de pneumàtics 15 t

**P04140** t M.B.C. tipus AC16 surf S GR en obra (= 5% d'àrids reciclats)
M.B.C. tipus AC16 surf S en obra (= 5% d'àrids reciclats)

**P0414** t M.B.C. tipus AC11 surf D GR en obra (= 5% d'àrids reciclats)
M.B.C. tipus AC16 surf S en obra

**P0417** t M.B.C. tipus AC22 base G CA en obra (= 10% d'àrids reciclats)
M.B.C. tipus AC22 base G en obra (= 10% d'àrids reciclats)

**M0213** h Camió cisterna de 8 m³
Camió cisterna de 8 m3

**P0504** m3 Formigó HM-20 posat a l'obra
Formigó HM-20 (amb un 5% d'àrids reciclats) posat a l'obra

**P0508** m3 Formigó HM-20-P-12-I-AI, posat a l'obra en revest. cunetes
Formigó HM-20 (amb un 5% d'àrids recicIats) posat a l'obra en revest. cunetes

**P0504B** m3 Formigó HM-20/12 reforçat amb fibres, =5% d'àrids reciclats, inclòs transport a l'obra
Formigó HM-20/12 (amb un 5% d'àrids reclicats) amb fibres posat a l'obra

**P06102** m2 Malla electrosoldada en acer corrugat B500T, de 15x15 cm i 8 mm de diàmetre
Malla electrosoldada en acer corrugat B 500 T, de 20x20 cm i 8 mm de diàmetre

**P06202** u Reixa i marc C-250
Reixa i bastiment 650x330x40 mm.

**P0617** u Reixa i bastiment 985x495x70 mm D-400
Reixa i bastiment 985x495x70 mm.

**P1242** m Tub de pp DN400 mm., SN 8 kN/m2 p/p accesoris
Tub de pp d 400 mm., SN 8 kN/m2 p/p accesoris

**P1243** m Tub de pp DN500 mm., SN 8 kN/m2 p/p accesoris
Tub de pp d 500 mm., SN 8 kN/m2 p/p accesoris

**E02084** u Embocadura armada tub Ø 500 mm
Embocadura armada D 500

**P1403** u Placa circular reflect. 60 cm. RA2
Placa circular reflect. 60 cm.

**P1420** u Placa octog. reflect. 60 cm. RA2
Placa octog. reflect. 60 cm.

**P1409** u Placa infor. refl. 60x90 cm. RA2
Placa reflectora rectangular de 90x60 cm.,per a senyals de

**P1431** u Placa qm. refl. 40x60 cm
Fita qm. refl. 40x40 cm

**P1439** m Suport acer galv. 100x50x3 mm
Suport acer galv. 100x50x3mm

**P14290** u Panell direc. refl. 800x400 mm
Panel direc. refl. 800x400 mm, nivell 2 HIP

**P1417** m Suport tub acer galv. 80x40x2mm
Suport de tub d'acer galvanitzat de 80x40x2 mm, per a senyals de trànsit

**P14970** m2 Placa d'alumini de 0,50 m2 a 1,00 m2 RA2
Placa d'alumini de 0,50 m2 a 1.00 m2

**P14975A** u Pp Abraçadores o brides d'alumini i elements de fixació al suport de senyals de trànsit
Part proporcional de brides d'alumini i elements de fixació al suport de senyals de trànsit

**P1472** m Pal alumini diàmetre 90 mm. MC
Pal alumini 90 mm. diàmetre

**P14712** u Base d'acer galvanit. suport 114 mm. inclòs perns
Base d'acer galvanitzat per a subjecció de pal de suport de 114 mm de diàmetre al fonament de senyals de trànsit, inclòs 4 perns roscats d'ancoratge, galvanitzat en calent, per a fonamentació de suport d'alumini

**P14710** u Base d'acer galvanit. suport 76 mm. inclòs perns
Base d'acer galvanitzat per a subjecció de pal de suport de 76 mm de diàmetre al fonament de senyals de trànsit, inclòs 4 perns roscats d'ancoratge 16mm, galvanitzat en calent, per a fonamentació de suport d'alumini

**P1481** m Pal alumini diàmetre 76 mm. MB
Pal alumini 76 mm. diàmetre

**P1430** u Panell direc.refl. 1600x400 mm
Panel direc.refl. 1650x450 mm

**P1411** m2 Cartell en lames RA2
Cartell

**P14141** m Barrera seguretat doble ona termolacada en RAL verd-marró
Barrera seguretat doble ona

**M0227** h Grup electrògen de 45/60 kVA
Grup electrògen 45/60 kVA , consums inclosos

**P1680** u Placa d'ancoratge per a barreres metàl.liques
Placa, perns i cargoleria per ancoratge

**P14231** m Barana acer passa. trave. 50x20x1,5 mm
Barana acer galv.passa.trave.

**P0501** m3 Formigó HNE-15 posat a l'obra
Formigó HNE-15 (amb un 5% d'arids reciclats) posat a l'obra

**P06210** m Tanca 2 m alçària d'acer galvanitzat amb malla i suports d'acer galv. de color
Tanca de 2,0m d'alçària d'acer galvanitzat, amb malla electrosoldada de 40x40 mm i 3 mm de diàmetre, amb suports d'acer galvanitzat

**P14230** m Barana acer tipus EG
Barana acer galv.passa.trave.

**P091272** m Tub PEAD corrugat ext. llis int. DN90 mm
Tub corrugat Ø110 mm.

**P091292** m Tub PEAD corrugat DN160 mm
Tub corrugat Ø160 mm.

**P0101** m Cinta senyalitzadora PVC 150 mm color groc
Cinta senyalitzadora PVC

**P1241** m Tub de pp DN315 mm., SN 8 kN/m2 p/p accesoris
Tub de pp d 315 mm., SN 8 kN/m2 p/p accesoris

**P12440** m Tub de pp DN630 mm., SN 8 kN/m2
Tub de pp d 630 mm., SN 8 kN/m2

**P1245** m Tub de pp DN800 mm., SN 8 kN/m2 p/p accesoris
Tub de pp d 800 mm., SN 8 kN/m2

**P06206** u Tapa fosa 680x680x40, marc 700x700, classe B-125
Tapa fosa 680x680x40, marc 700x700, classe B125

**M0250** h Dúmper 6 tn articulat basculant
Dumper 2 tn descàrrega hidrau.

**B05144** kg Adob mineral simple, sulfat amoni
Adob mineral solid de fons simple, sulfat amonic 21% gr

**M0215** h Grua autopropulsada de 25 tn
Grua autopropulsada de 12 t

**M0218** h Formigonera 250 litres i 5 HP
Formigonera de 250 l

**P0301** m3 Sorra per a formigons i morters
Sorra per a formigons i mort.
